# Conduta semi-rígida de parede dupla de chapa de alumínio com isolamento

- Propriedade do ficheiro: CYPE INGENIEROS, S.A.
- Formato: FIEBDC-3/2002
- Moeda: EUR
- Custos indirectos: 3.00 %
- IVA: 23.00 %

## I Instalações

### IV Ventilação

#### IVV Condutas de admissão e extracção para ventilação

**IVV250** m Conduta semi-rígida de parede dupla de chapa de alumínio com isolamento.
Conduta de ventilação, formada por tubo semi-rígido de parede dupla com isolamento, composto por parede interior de chapa perfurada de alumínio de 125 mm de diâmetro, parede exterior de chapa de alumínio e isolamento entre paredes através de colchão isolante de lã de vidro, temperatura máxima de trabalho 300°C, fornecido em tramos de 2 m. Inclusive material auxiliar para montagem e fixação, acessórios e peças especiais.
Inclui: Marcação do traçado da conduta e da localização dos elementos de fixação. Colocação de tubos, acessórios e peças especiais. Fixação do material auxiliar para montagem e fixação à obra. Montagem, ligação e verificação do seu correcto funcionamento. Realização de ensaios.
Critério de medição de projecto: Comprimento medido segundo documentação gráfica de Projecto.
Critério de medição de obra: Medir-se-á o comprimento realmente executado segundo especificações de Projecto.

| Código | Un | Descrição | Rendimento | Preço | Importância |
|---|---|---|---|---|---|
| mt42cai410a | Ud | Material auxiliar para montagem e fixação das condutas semi-rígidas de parede dupla de chapa de alumínio com isolamento, de 125 mm de diâmetro interior. (material) | 1.000 | 0.86 | 0.86 |
| mt42cai010aac | m | Tubo semi-rígido de parede dupla com isolamento, composto por parede interior de chapa perfurada de alumínio de 125 mm de diâmetro, parede exterior de chapa de alumínio e isolamento entre paredes através de colchão isolante de lã de vidro, temperatura máxima de trabalho 300°C, fornecido em tramos de 2 m, com o preço incrementado em 10% relativamente a acessórios e peças especiais. (material) | 1.000 | 18.88 | 18.88 |
| op00ato010 |  | Aparafusadora. | 1.000 | 0.00 | 0.00 |
| op00mar010 |  | Martelo. | 1.000 | 0.00 | 0.00 |
| op00tal010 |  | Berbequim. | 1.000 | 0.00 | 0.00 |
| mo011 | h | Oficial de 1ª montador. (mão de obra) | 0.196 | 23.31 | 4.57 |
| mo080 | h | Ajudante de montador. (mão de obra) | 0.098 | 22.13 | 2.17 |
| % | % | Custos directos complementares | 2 % | 26.48 | 0.53 |
|  |  | Custos directos |  |  | 27.01 |
