# Acessório para tubo de aço preto

- Propriedade do ficheiro: CYPE INGENIEROS, S.A.
- Formato: FIEBDC-3/2002
- Moeda: EUR
- Custos indirectos: 3.00 %
- IVA: 23.00 %

## I Instalações

### IW Suportes, tubos e acessórios para fluidos

#### IWA De aço

**IWA105** Ud Acessório para tubo de aço preto.
Manguito de ferro fundido maleável, classe A, com rosca, de 1/8" de diâmetro, em ambos os extremos, acabamento cor preto.
Inclui: Marcação. Colocação.
Critério de medição de projecto: Número de unidades previstas, segundo documentação gráfica de Projecto.
Critério de medição de obra: Medir-se-á o número de unidades realmente executadas segundo especificações de Projecto.

| Código | Un | Descrição | Rendimento | Preço | Importância |
|---|---|---|---|---|---|
| mt08afm010aa | Ud | Manguito de ferro fundido maleável, classe A, com rosca, de 1/8" de diâmetro, em ambos os extremos, acabamento cor preto, segundo NP EN 10242. (material) | 1.000 | 1.32 | 1.32 |
| mo008 | h | Oficial de 1ª canalizador. (mão de obra) | 0.157 | 23.31 | 3.66 |
| mo107 | h | Ajudante de canalizador. (mão de obra) | 0.157 | 22.09 | 3.47 |
| % | % | Custos directos complementares | 2 % | 8.45 | 0.17 |
|  |  | Custos directos |  |  | 8.62 |
