# Porta de armário, de madeira

- Propriedade do ficheiro: CYPE INGENIEROS, S.A.
- Formato: FIEBDC-3/2002
- Moeda: EUR
- Custos indirectos: 3.00 %
- IVA: 23.00 %

## L Vãos

### LA Armários

#### LAH Portas de madeira

**LAH010** Ud Porta de armário, de madeira.
Porta de armário de duas folhas de 215 cm de altura de 50x1,9 cm, de painel de aglomerado, acabamento em melamina, cor branca; aro de madeira maciça; guarnição de MDF, com acabamento em melamina cor branca na face exterior. Inclusive ferragens de pendurar, fecho e puxador sobre espelho comprido de latão, cor preto, acabamento brilhante, série básica.
Inclui: Colocação da porta. Colocação, aprumo e nivelamento de aros. Colocação dos elementos de fixação de aros. Colocação das ferragens de pendurar. Colocação da folha. Colocação das ferragens de fecho. Ajuste final.
Critério de medição de projecto: Número de unidades previstas, segundo documentação gráfica de Projecto.
Critério de medição de obra: Medir-se-á o número de unidades realmente executadas segundo especificações de Projecto.

| Código | Un | Descrição | Rendimento | Preço | Importância |
|---|---|---|---|---|---|
| mt22ata015ab | m | Guarnição de MDF, com acabamento em melamina, de cor branca, 70x10 mm. (material) | 7.000 | 1.36 | 9.52 |
| mt22pxh040aaa | Ud | Porta de armário de painel de aglomerado, acabamento em melamina, cor branca, 215x50x1,9 cm. (material) | 2.000 | 61.87 | 123.74 |
| mt23icx020 | Ud | Dobradiça copo oculta, de aço inoxidável, para porta de armário inferior ou superior de espessura maior que 15 mm. (material) | 6.000 | 1.32 | 7.92 |
| mt23hcl010aa | Ud | Jogo de puxador e espelho comprido de latão, cor preto, acabamento brilhante, série básica, para porta de armário. (material) | 2.000 | 8.22 | 16.44 |
| mt23ppb050 | Ud | Íman de fecho para porta de armário inferior ou superior. (material) | 4.000 | 0.33 | 1.32 |
| mt23ppb031 | Ud | Parafuso de latão 21/35 mm. (material) | 36.000 | 0.07 | 2.52 |
| op00cla010 |  | Pregadora pneumática. | 1.000 | 0.00 | 0.00 |
| op00gra010 |  | Agrafadora. | 1.000 | 0.00 | 0.00 |
| op00sie010 |  | Serra tico-tico. | 1.000 | 0.00 | 0.00 |
| op00cep010 |  | Plainas. | 1.000 | 0.00 | 0.00 |
| op00ato010 |  | Aparafusadora. | 1.000 | 0.00 | 0.00 |
| op00tro010 |  | Cortadora de disco para bancada. | 1.000 | 0.00 | 0.00 |
| mo017 | h | Oficial de 1ª carpinteiro. (mão de obra) | 1.120 | 23.03 | 25.79 |
| mo058 | h | Ajudante de carpinteiro. (mão de obra) | 1.120 | 22.27 | 24.94 |
| % | % | Custos directos complementares | 2 % | 212.19 | 4.24 |
|  |  | Custos directos |  |  | 216.43 |
