# Caixilharia de alumínio em paredes de fachada

- Propriedade do ficheiro: CYPE INGENIEROS, S.A.
- Formato: FIEBDC-3/2002
- Moeda: EUR
- Custos indirectos: 3.00 %
- IVA: 23.00 %

## L Vãos

### LC Caixilharias

#### LCL De alumínio

**LCL065** Ud Caixilharia de alumínio em paredes de fachada.
Caixilharia de alumínio lacado cor branca com 60 microns de espessura mínima de película seca, em parede de fachada, composta por 2 folhas centrais e 2 folhas laterais fixas de (40+180+40)x210 cm; certificado de conformidade marca de qualidade QUALICOAT, gama básica, com classificação à permeabilidade ao ar segundo EN 12207, à estanquidade à água segundo EN 12208 e à resistência à carga do vento segundo EN 12210, com pré-aro; composta por perfis extrudidos formando aros e folhas. Inclusive ganchos para a fixação da caixilharia, silicone neutro para vedação perimetral das juntas exterior e interior, entre a caixilharia e a obra.
Critérios considerados na determinação do preço da unidade de obra: O preço não inclui o assentamento do pré-aro.
Inclui: Colocação da caixilharia. Ajuste final das folhas. Vedação de juntas perimetrais.
Critério de medição de projecto: Número de unidades previstas, segundo documentação gráfica de Projecto.
Critério de medição de obra: Medir-se-á o número de unidades realmente executadas segundo especificações de Projecto.

| Código | Un | Descrição | Rendimento | Preço | Importância |
|---|---|---|---|---|---|
| mt25pem015c | m | Pré-aro de alumínio, de 50x19x1,5 mm, ensamblado através de esquadros e com ganchos de fixação para a fixação ao paramento e parafusos para a fixação da caixilharia. (material) | 9.400 | 2.78 | 26.13 |
| mt25pfb020j | m² | Caixilharia de alumínio lacado cor branca em parede de fachada composta por duas folhas centrais formadas por uma parte fixa e uma parte de batente e duas folhas laterais fixas, gama básica, com classificação à permeabilidade ao ar segundo EN 12207, à estanquidade à água segundo EN 12208 e à resistência à carga do vento segundo EN 12210, marca de qualidade QUALICOAT. Inclusive ferragens de pendurar, juntas de envidraçado de EPDM, parafusos de aço inoxidável, elementos de estanquidade e acessórios. (material) | 5.460 | 90.25 | 492.77 |
| mt22www050a | Ud | Cartucho de 300 ml de silicone neutro oxímico, de elasticidade permanente e cura rápida, cor branca, intervalo de temperatura de trabalho de -60 a 150°C, com resistência aos raios UV, dureza Shore A aproximada de 22, segundo EN ISO 868 e alongamento na rotura >= 800%, segundo EN ISO 8339. (material) | 0.323 | 4.73 | 1.53 |
| op00ato010 |  | Aparafusadora. | 1.000 | 0.00 | 0.00 |
| mo018 | h | Oficial de 1ª serralheiro. (mão de obra) | 0.887 | 22.98 | 20.38 |
| mo059 | h | Ajudante de serralheiro. (mão de obra) | 0.762 | 22.20 | 16.92 |
| % | % | Custos directos complementares | 2 % | 557.73 | 11.15 |
|  |  | Custos directos |  |  | 568.88 |
