# Janela para telhado

- Propriedade do ficheiro: CYPE INGENIEROS, S.A.
- Formato: FIEBDC-3/2002
- Moeda: EUR
- Custos indirectos: 3.00 %
- IVA: 23.00 %

## L Vãos

### LC Caixilharias

#### LCN Janelas para telhados

**LCN010** Ud Janela para telhado.
Janela de cobertura, com abertura giratória de accionamento manual através de barra de manobra, de 55x70 cm, executada em madeira lamelada de pinho nórdico, acabamento com verniz transparente, com vidro duplo de baixa emissividade (vidro interior Float de 4 mm de baixa emissividade, câmara de ar preenchida com gás árgon de 16 mm e vidro exterior temperado de 4 mm de baixa emissividade), em telhado de perfil ondulado de telha, fibrocimento ou materiais similares, com pendentes de 15° a 90°, com aro de estanquidade de alumínio.
Inclui: Marcação. Disposição, aprumo e nivelamento do aro. Aparafusamento dos elementos de fixação do aro. Vedação de juntas perimetrais. Colocação de guarnições. Colocação de acessórios.
Critério de medição de projecto: Número de unidades previstas, segundo documentação gráfica de Projecto.
Critério de medição de obra: Medir-se-á o número de unidades realmente executadas segundo especificações de Projecto.

| Código | Un | Descrição | Rendimento | Preço | Importância |
|---|---|---|---|---|---|
| mt22vtg010aa | Ud | Janela de cobertura, com abertura giratória de accionamento manual através de barra de manobra, de 55x70 cm, executada em madeira lamelada de pinho nórdico, acabamento com verniz transparente, com vidro duplo de baixa emissividade (vidro interior Float de 4 mm de baixa emissividade, câmara de ar preenchida com gás árgon de 16 mm e vidro exterior temperado de 4 mm de baixa emissividade). (material) | 1.000 | 266.77 | 266.77 |
| mt22vtw010aaa | Ud | Aro de estanquidade de alumínio para janela de cobertura, de 55x70 cm, cor cinzento, para telhado de perfil ondulado de telha, fibrocimento ou materiais similares com pendente superior a 15°. (material) | 1.000 | 85.36 | 85.36 |
| op00cla010 |  | Pregadora pneumática. | 1.000 | 0.00 | 0.00 |
| op00cep010 |  | Plainas. | 1.000 | 0.00 | 0.00 |
| op00ato010 |  | Aparafusadora. | 1.000 | 0.00 | 0.00 |
| mo011 | h | Oficial de 1ª montador. (mão de obra) | 0.900 | 23.31 | 20.98 |
| mo080 | h | Ajudante de montador. (mão de obra) | 0.450 | 22.13 | 9.96 |
| % | % | Custos directos complementares | 2 % | 383.07 | 7.66 |
|  |  | Custos directos |  |  | 390.73 |
