# Pré-aro isolante

- Propriedade do ficheiro: CYPE INGENIEROS, S.A.
- Formato: FIEBDC-3/2002
- Moeda: EUR
- Custos indirectos: 3.00 %
- IVA: 23.00 %

## L Vãos

### LC Caixilharias

#### LCR Aros e pré-aros

**LCR025** m Pré-aro isolante.
Pré-aro isolante para caixilharia sem persiana, fixação ao paramento através de ancoragens de PVC.
Inclui: Marcação dos pontos de fixação. Colocação do pré-aro. Fixação ao paramento.
Critério de medição de projecto: Comprimento medido entre eixos, segundo documentação gráfica de Projecto.
Critério de medição de obra: Medir-se-á, a eixos, o comprimento realmente executado segundo especificações de Projecto.

| Código | Un | Descrição | Rendimento | Preço | Importância |
|---|---|---|---|---|---|
| mt16caj020c | m | Pré-aro isolante de Neopor (grânulos de poliestireno expandido revestidos com grafite), condutibilidade térmica 0,031 W/(m°C), com núcleo de PVC celular, condutibilidade térmica 0,085 W/(m°C), ensamblado através de parafusos de ABS de 130 mm de comprimento, com de ancoragens de PVC para a fixação ao paramento. Inclusive massa tixotrópica à base de polímeros híbridos para vedação de juntas. (material) | 1.050 | 58.20 | 61.11 |
| op00ato010 |  | Aparafusadora. | 1.000 | 0.00 | 0.00 |
| op00tal010 |  | Berbequim. | 1.000 | 0.00 | 0.00 |
| mo011 | h | Oficial de 1ª montador. (mão de obra) | 0.200 | 23.31 | 4.66 |
| mo080 | h | Ajudante de montador. (mão de obra) | 0.400 | 22.13 | 8.85 |
| % | % | Custos directos complementares | 2 % | 74.62 | 1.49 |
|  |  | Custos directos |  |  | 76.11 |
