# Porta seccional automática industrial, de painéis sandwich isolantes, de aço

- Propriedade do ficheiro: CYPE INGENIEROS, S.A.
- Formato: FIEBDC-3/2002
- Moeda: EUR
- Custos indirectos: 3.00 %
- IVA: 23.00 %

## L Vãos

### LI Portas de uso industrial

#### LIM De painéis sandwich isolantes metálicos

**LIM010** Ud Porta seccional automática industrial, de painéis sandwich isolantes, de aço.
Porta seccional industrial, de 4x4 m, formada por painel sandwich, de 45 mm de espessura, de chapa dupla de aço zincado com núcleo isolante de espuma de poliuretano, acabamento lacado de cor RAL 9016 na face exterior e de cor RAL 9002 na face interior, com visor central de 610x180 mm, formado por aro de material sintético e vidro de polimetilmetacrilato (PMMA).
Inclui: Limpeza e preparação da superfície suporte. Marcação. Montagem da porta. Instalação dos mecanismos. Ligação eléctrica. Ajuste e fixação da porta. Colocação em funcionamento.
Critério de medição de projecto: Número de unidades previstas, segundo documentação gráfica de Projecto.
Critério de medição de obra: Medir-se-á o número de unidades realmente executadas segundo especificações de Projecto.

| Código | Un | Descrição | Rendimento | Preço | Importância |
|---|---|---|---|---|---|
| mt26pes040c | Ud | Porta seccional industrial, de 4x4 m, formada por painel sandwich, de 45 mm de espessura, de chapa dupla de aço zincado com núcleo isolante de espuma de poliuretano, acabamento lacado de cor RAL 9016 na face exterior e de cor RAL 9002 na face interior, com visor central de 610x180 mm, formado por aro de material sintético e vidro de polimetilmetacrilato (PMMA), juntas entre painéis e perimetrais de estanquidade, guias laterais de aço galvanizado, ferragens de pendurar, equipamento de motorização, molas de torção, cabos de sustentação, quadro de manobra com pulsador de controlo de abertura e fecho da porta e pulsador de paragem de emergência, sistema anti-entalamento de mãos, em ambas as faces e sistemas de segurança em caso de ruptura da mola e de ruptura de cabo. Segundo EN 13241-1. (material) | 1.000 | 3225.82 | 3225.82 |
| mo011 | h | Oficial de 1ª montador. (mão de obra) | 14.000 | 23.31 | 326.34 |
| mo080 | h | Ajudante de montador. (mão de obra) | 14.000 | 22.13 | 309.82 |
| mo003 | h | Oficial de 1ª electricista. (mão de obra) | 1.000 | 23.31 | 23.31 |
| % | % | Custos directos complementares | 2 % | 3885.29 | 77.71 |
|  |  | Custos directos |  |  | 3963.00 |
