# Fole de estanquidade retráctil para cais de carga e descarga, de lona

- Propriedade do ficheiro: CYPE INGENIEROS, S.A.
- Formato: FIEBDC-3/2002
- Moeda: EUR
- Custos indirectos: 3.00 %
- IVA: 23.00 %

## L Vãos

### LM Equipamento para cais de carga e descarga

#### LMA Foles de estanquidade

**LMA010** Ud Fole de estanquidade retráctil para cais de carga e descarga, de lona.
Fole de estanquidade retráctil para cais de carga e descarga, de 3450x3400x600 mm, com abertura frontal de 2250x2500 mm, de lona de PVC reforçada com poliéster, cor preto, com lona superior de 900 mm de altura e lonas laterais de 600 mm de largura, sobre estrutura de perfis de aço galvanizado, com braços telescópicos e aro frontal móvel, faixas de sinalização de cor amarelo nas lonas laterais para o posicionamento dos veículos, perfis angulares de alumínio, caleira lateral para drenagem da água e cabos tensores elásticos.
Inclui: Limpeza e preparação da superfície suporte. Marcação. Montagem do fole de estanquidade. Ajuste e fixação do fole de estanquidade.
Critério de medição de projecto: Número de unidades previstas, segundo documentação gráfica de Projecto.
Critério de medição de obra: Medir-se-á o número de unidades realmente executadas segundo especificações de Projecto.

| Código | Un | Descrição | Rendimento | Preço | Importância |
|---|---|---|---|---|---|
| mt26amc010a | Ud | Fole de estanquidade retráctil para cais de carga e descarga, de 3450x3400x600 mm, com abertura frontal de 2250x2500 mm, de lona de PVC reforçada com poliéster, cor preto, com lona superior de 900 mm de altura e lonas laterais de 600 mm de largura, sobre estrutura de perfis de aço galvanizado, com braços telescópicos e aro frontal móvel, faixas de sinalização de cor amarelo nas lonas laterais para o posicionamento dos veículos, perfis angulares de alumínio, caleira lateral para drenagem da água e cabos tensores elásticos. (material) | 1.000 | 1292.35 | 1292.35 |
| mo011 | h | Oficial de 1ª montador. (mão de obra) | 6.000 | 23.31 | 139.86 |
| mo080 | h | Ajudante de montador. (mão de obra) | 6.000 | 22.13 | 132.78 |
| % | % | Custos directos complementares | 2 % | 1564.99 | 31.30 |
|  |  | Custos directos |  |  | 1596.29 |
