# Portada de madeira

- Propriedade do ficheiro: CYPE INGENIEROS, S.A.
- Formato: FIEBDC-3/2002
- Moeda: EUR
- Custos indirectos: 3.00 %
- IVA: 23.00 %

## L Vãos

### LS Protecções solares

#### LSV Portadas

**LSV030** Ud Portada de madeira.
Portada de madeira de pinho melis para envernizar, de uma folha de batente, tipo veneziana, de lâminas fixas, de 400x1600 mm. Colocação exterior em janela. Inclusive silicone neutro para a vedação das juntas perimetrais, ferragens de pendurar e abertura, parafusos de aço inoxidável, elementos de estanquidade e acessórios.
Inclui: Colocação e fixação do aro. Colocação e fixação dos elementos de pendurar. Colocação da folha.
Critério de medição de projecto: Número de unidades previstas, segundo documentação gráfica de Projecto.
Critério de medição de obra: Medir-se-á o número de unidades realmente executadas segundo especificações de Projecto.

| Código | Un | Descrição | Rendimento | Preço | Importância |
|---|---|---|---|---|---|
| mt22xcv030c | m² | Portada veneziana formada por lâminas fixas, de madeira de pinho melis para envernizar, com ferragens de pendurar e de abertura, parafusos de aço inoxidável e elementos de estanquidade. (material) | 0.640 | 289.98 | 185.59 |
| mt15sja100 | Ud | Cartucho de pasta de silicone neutro. (material) | 0.140 | 3.13 | 0.44 |
| op00cla010 |  | Pregadora pneumática. | 1.000 | 0.00 | 0.00 |
| op00cep010 |  | Plainas. | 1.000 | 0.00 | 0.00 |
| op00ato010 |  | Aparafusadora. | 1.000 | 0.00 | 0.00 |
| op00tal010 |  | Berbequim. | 1.000 | 0.00 | 0.00 |
| mo017 | h | Oficial de 1ª carpinteiro. (mão de obra) | 0.160 | 23.03 | 3.68 |
| mo058 | h | Ajudante de carpinteiro. (mão de obra) | 0.160 | 22.27 | 3.56 |
| % | % | Custos directos complementares | 2 % | 193.27 | 3.87 |
|  |  | Custos directos |  |  | 197.14 |
