# Isolamento térmico de clarabóia em cobertura plana não acessível, não ventilada, Deck, com painéis de lã mineral

- Propriedade do ficheiro: CYPE INGENIEROS, S.A.
- Formato: FIEBDC-3/2002
- Moeda: EUR
- Custos indirectos: 3.00 %
- IVA: 23.00 %

## N Isolamentos e impermeabilizações

### NA Isolamentos térmicos

#### NAJ Pontes térmicas

**NAJ040** Ud Isolamento térmico de clarabóia em cobertura plana não acessível, não ventilada, Deck, com painéis de lã mineral.
Isolamento térmico de clarabóia em cobertura plana não acessível, não ventilada, Deck, formado por painel rígido de lã de rocha soldável "ROCKWOOL", segundo EN 13162, de dupla densidade (230 kg/m³ na camada superior e 150 kg/m³ na camada inferior), revestido pela face superior com um tecido de vidro branco, de 40 mm de espessura, resistência térmica 0,95 m²°C/W, condutibilidade térmica 0,041 W/(m°C), colocado topo a topo no perímetro da abertura da clarabóia.
Inclui: Implantação e corte do isolamento. Colocação do isolamento.
Critério de medição de projecto: Superfície medida segundo documentação gráfica de Projecto.
Critério de medição de obra: Medir-se-á a superfície realmente executada segundo especificações de Projecto.

| Código | Un | Descrição | Rendimento | Preço | Importância |
|---|---|---|---|---|---|
| mt16lrw021je | m² | Painel rígido de lã de rocha soldável "ROCKWOOL", segundo EN 13162, de dupla densidade (230 kg/m³ na camada superior e 150 kg/m³ na camada inferior), revestido pela face superior com um tecido de vidro branco, de 40 mm de espessura, resistência térmica 0,95 m²°C/W, condutibilidade térmica 0,041 W/(m°C), Euroclasse A2-s1, d0 de reacção ao fogo segundo NP EN 13501-1, calor específico 840 J/kgK e factor de resistência à difusão do vapor de água 1. (material) | 1.000 | 30.36 | 30.36 |
| mo054 | h | Oficial de 1ª montador de isolamentos. (mão de obra) | 0.150 | 23.31 | 3.50 |
| mo101 | h | Ajudante de montador de isolamentos. (mão de obra) | 0.150 | 22.13 | 3.32 |
| % | % | Custos directos complementares | 2 % | 37.18 | 0.74 |
|  |  | Custos directos |  |  | 37.92 |
