# Isolamento térmico pelo interior de coberturas inclinadas de estrutura de madeira, sobre espaço habitável

- Propriedade do ficheiro: CYPE INGENIEROS, S.A.
- Formato: FIEBDC-3/2002
- Moeda: EUR
- Custos indirectos: 3.00 %
- IVA: 23.00 %

## N Isolamentos e impermeabilizações

### NA Isolamentos térmicos

#### NAN Coberturas inclinadas

**NAN110** m² Isolamento térmico pelo interior de coberturas inclinadas de estrutura de madeira, sobre espaço habitável.
Isolamento térmico pelo interior de coberturas inclinadas de estrutura de madeira, sobre espaço habitável, formado por: painel lã mineral de lã de rocha vulcânica, segundo EN 13162, não revestido, de 140 mm de espessura, resistência térmica 4,2 m²°C/W, condutibilidade térmica 0,033 W/(m°C), colocado topo a topo e fixado mecanicamente, preparado para receber o revestimento interior que seja compatível com ele.
Inclui: Corte do isolamento. Colocação do isolamento. Fixação do isolamento.
Critério de medição de projecto: Superfície medida segundo documentação gráfica de Projecto.
Critério de medição de obra: Medir-se-á a superfície realmente executada segundo especificações de Projecto.

| Código | Un | Descrição | Rendimento | Preço | Importância |
|---|---|---|---|---|---|
| mt16lrw030vkt | m² | Painel semi-rígido de lã de rocha vulcânica, segundo EN 13162, não revestido, de 140 mm de espessura, resistência térmica 4,2 m²°C/W, condutibilidade térmica 0,033 W/(m°C), Euroclasse A1 de reacção ao fogo segundo NP EN 13501-1, densidade 70 kg/m³, capacidade de absorção de água a curto prazo <=1 kg/m², calor específico 840 J/kgK e factor de resistência à difusão do vapor de água 1. (material) | 1.050 | 36.34 | 38.16 |
| mt16bab020d | Ud | Espiga especial para madeira, de 6 mm de diâmetro e 140 mm de comprimento. (material) | 6.000 | 0.81 | 4.86 |
| mo054 | h | Oficial de 1ª montador de isolamentos. (mão de obra) | 0.100 | 23.31 | 2.33 |
| mo101 | h | Ajudante de montador de isolamentos. (mão de obra) | 0.100 | 22.13 | 2.21 |
| % | % | Custos directos complementares | 2 % | 47.56 | 0.95 |
|  |  | Custos directos |  |  | 48.51 |
