# Vedação estanque de passagem de tubos com peça pré-fabricada, em paramento de madeira

- Propriedade do ficheiro: CYPE INGENIEROS, S.A.
- Formato: FIEBDC-3/2002
- Moeda: EUR
- Custos indirectos: 3.00 %
- IVA: 23.00 %

## N Isolamentos e impermeabilizações

### NE Estanquidade

#### NEI Instalações

**NEI020** Ud Vedação estanque de passagem de tubos com peça pré-fabricada, em paramento de madeira.
Vedação estanque com peça autocolante, para um tubo de 15 a 30 mm mm de diâmetro, de EPDM, de 14,5x14,5 cm, impermeável, em paramento de madeira.
Inclui: Limpeza e preparação da superfície. Colocação da peça.
Critério de medição de projecto: Número de unidades previstas, segundo documentação gráfica de Projecto.
Critério de medição de obra: Medir-se-á o número de unidades realmente executadas segundo especificações de Projecto.

| Código | Un | Descrição | Rendimento | Preço | Importância |
|---|---|---|---|---|---|
| mt15sbi070a | Ud | Peça para a resolução da passagem de instalações autocolante, impermeável, para um tubo de 15 a 30 mm mm de diâmetro, de borracha sintética EPDM, de 14,5x14,5 cm, intervalo de temperatura de trabalho de -40 a 150°C, para aplicar em interiores e exteriores. (material) | 1.000 | 3.55 | 3.55 |
| mo101 | h | Ajudante de montador de isolamentos. (mão de obra) | 0.010 | 22.13 | 0.22 |
| % | % | Custos directos complementares | 2 % | 3.77 | 0.08 |
|  |  | Custos directos |  |  | 3.85 |
