# Impermeabilização de junta de construção em contacto com a água, com perfil hidroexpansivo

- Propriedade do ficheiro: CYPE INGENIEROS, S.A.
- Formato: FIEBDC-3/2002
- Moeda: EUR
- Custos indirectos: 3.00 %
- IVA: 23.00 %

## N Isolamentos e impermeabilizações

### NI Impermeabilizações

#### NIJ Juntas

**NIJ111** m Impermeabilização de junta de construção em contacto com a água, com perfil hidroexpansivo.
Impermeabilização de junta de construção, vertical ou horizontal, exposta a pressão hidrostática, temporal ou permanente, com perfil hidroexpansivo de bentonite, de expansão controlada em contacto com água, de 20x10 mm, colocado com sobreposições, fixado com cola e pregos cada 30 cm.
Inclui: Limpeza do suporte. Marcação. Aplicação da cola. Colocação do perfil. Fixação mecânica do perfil.
Critério de medição de projecto: Comprimento medido segundo documentação gráfica de Projecto.
Critério de medição de obra: Medir-se-á o comprimento realmente executado segundo especificações de Projecto.

| Código | Un | Descrição | Rendimento | Preço | Importância |
|---|---|---|---|---|---|
| mt15sja160a | m | Perfil hidroexpansivo de bentonite, de expansão controlada em contacto com água, de 20x10 mm. (material) | 1.050 | 3.35 | 3.52 |
| mt15sja165 | l | Primário adesivo para perfis hidroexpansivos de bentonite. (material) | 0.015 | 7.30 | 0.11 |
| mt50spa100a | Ud | Prego de aço de 14x40 mm (diâmetro 2,3 mm). (material) | 3.000 | 0.02 | 0.06 |
| mo032 | h | Oficial de 1ª aplicador de produtos impermeabilizantes. (mão de obra) | 0.120 | 22.68 | 2.72 |
| % | % | Custos directos complementares | 2 % | 6.41 | 0.13 |
|  |  | Custos directos |  |  | 6.54 |
