# Impermeabilização de junta de construção em contacto com a água, com fita de PVC-P

- Propriedade do ficheiro: CYPE INGENIEROS, S.A.
- Formato: FIEBDC-3/2002
- Moeda: EUR
- Custos indirectos: 3.00 %
- IVA: 23.00 %

## N Isolamentos e impermeabilizações

### NI Impermeabilizações

#### NIJ Juntas

**NIJ112** m Impermeabilização de junta de construção em contacto com a água, com fita de PVC-P.
Impermeabilização de junta de construção, exposta a pressão hidrostática, temporal ou permanente, com fita de PVC-P, de 150 mm de largura e 3 mm de espessura, cor cinzento, colocada topo a topo, no interior do elemento estrutural, fixada com abraçadeiras metálicas.
Inclui: Limpeza do suporte. Colocação da fita. Fixação mecânica da fita.
Critério de medição de projecto: Comprimento medido segundo documentação gráfica de Projecto.
Critério de medição de obra: Medir-se-á o comprimento realmente executado segundo especificações de Projecto.

| Código | Un | Descrição | Rendimento | Preço | Importância |
|---|---|---|---|---|---|
| mt15sjd100ab | m | Fita de PVC-P, de 150 mm de largura e 3 mm de espessura, cor cinzento, para vedar juntas de construção interiores. (material) | 1.050 | 6.60 | 6.93 |
| mt15sjd115a | Ud | Abraçadeira metálica. (material) | 4.000 | 0.46 | 1.84 |
| au00auh070 |  | Máquina de soldar, para materiais termoplásticos. | 1.000 | 0.00 | 0.00 |
| mo032 | h | Oficial de 1ª aplicador de produtos impermeabilizantes. (mão de obra) | 0.100 | 22.68 | 2.27 |
| % | % | Custos directos complementares | 2 % | 11.04 | 0.22 |
|  |  | Custos directos |  |  | 11.26 |
