# Impermeabilização de laje térrea, com geocomposto de bentonite de sódio

- Propriedade do ficheiro: CYPE INGENIEROS, S.A.
- Formato: FIEBDC-3/2002
- Moeda: EUR
- Custos indirectos: 3.00 %
- IVA: 23.00 %

## N Isolamentos e impermeabilizações

### NI Impermeabilizações

#### NIS Lajes térreas

**NIS012** m² Impermeabilização de laje térrea, com geocomposto de bentonite de sódio.
Impermeabilização de laje térrea, com geocomposto de bentonite de sódio, de 6 mm de espessura, formado por um geotêxtil não tecido de polipropileno, de 200 g/m², 5 kg/m² de grânulos de bentonite de sódio natural e um geotêxtil tecido de polipropileno, de 110 g/m², colocado com sobreposições na base da laje térrea, sobre uma camada de betão de limpeza, fixado com pregos de aço, para evitar o seu deslocamento, preparada para receber directamente o betão da laje térrea. Inclusive bentonite granular, para a vedação de juntas em pontos singulares.
Critérios considerados na determinação do preço da unidade de obra: O preço não inclui a camada de betão de limpeza.
Inclui: Limpeza e preparação da superfície. Colocação e fixação do geocomposto. Enchimento, com bentonite granular, do perímetro e dos encontros com elementos de passagem.
Critério de medição de projecto: Superfície medida segundo documentação gráfica de Projecto.
Critério de medição de obra: Medir-se-á a superfície realmente executada segundo especificações de Projecto, incluindo as entregas e as sobreposições.

| Código | Un | Descrição | Rendimento | Preço | Importância |
|---|---|---|---|---|---|
| mt08var015 | kg | Bentonite de sódio granular. (material) | 0.130 | 1.73 | 0.22 |
| mt15iea010g | m² | Geocomposto de bentonite de sódio, de 6 mm de espessura, formado por um geotêxtil não tecido de polipropileno, de 200 g/m², 5 kg/m² de grânulos de bentonite de sódio natural e um geotêxtil tecido de polipropileno, de 110 g/m². (material) | 1.150 | 4.17 | 4.80 |
| mt08var060 | kg | Pregos de aço de 20x100 mm. (material) | 0.100 | 8.75 | 0.88 |
| mo032 | h | Oficial de 1ª aplicador de produtos impermeabilizantes. (mão de obra) | 0.140 | 22.68 | 3.18 |
| mo070 | h | Ajudante de aplicador de produtos impermeabilizantes. (mão de obra) | 0.140 | 22.13 | 3.10 |
| % | % | Custos directos complementares | 2 % | 12.18 | 0.24 |
|  |  | Custos directos |  |  | 12.42 |
