# Impermeabilização líquida e isolamento termorreflector de coberturas. Sistema COOL-R "QUILOSA"

- Propriedade do ficheiro: CYPE INGENIEROS, S.A.
- Formato: FIEBDC-3/2002
- Moeda: EUR
- Custos indirectos: 3.00 %
- IVA: 23.00 %

## N Isolamentos e impermeabilizações

### NL Impermeabilizações líquidas

#### NLG Coberturas, varandas e lavandarias

**NLG290** m² Impermeabilização líquida e isolamento termorreflector de coberturas. Sistema COOL-R "QUILOSA".
Impermeabilização líquida e isolamento termorreflector de coberturas, classe W2, segundo ETAG 005, com um índice de reflectância solar (SRI) de 107, sobre superfície suporte de betão. Sistema COOL-R "QUILOSA" formado por uma camada de revestimento impermeabilizante monocomponente, à base de polímeros em dispersão aquosa, COOL-R "QUILOSA", cor cinzento, 1,2 kg/m² e uma camada de revestimento impermeabilizante monocomponente, à base de polímeros em dispersão aquosa, COOL-R "QUILOSA", cor branca, 0,9 kg/m², armado com geotêxtil não tecido de fibras de poliéster, COOL-R RF-PES "QUILOSA" em toda a superfície e geotêxtil não tecido de fibras de poliéster, COOL-R RV-PES "QUILOSA" em pontos singulares, com prévia aplicação de primário à base de resinas e areia de sílica, COOL-R Primer "QUILOSA", 0,4 kg/m².
Inclui: Aplicação de primário. Armação da superfície. Resolução dos pontos singulares. Aplicação do impermeabilizante.
Critério de medição de projecto: Superfície medida em projecção horizontal, segundo documentação gráfica de Projecto, desde as faces interiores dos parapeitos ou muretes perimetrais que a limitam.
Critério de medição de obra: Medir-se-á, em projecção horizontal, a superfície realmente executada segundo especificações de Projecto, desde as faces interiores dos parapeitos ou muretes perimetrais que a limitam.

| Código | Un | Descrição | Rendimento | Preço | Importância |
|---|---|---|---|---|---|
| mt15quo001a | kg | Primário à base de resinas e areia de sílica, COOL-R Primer "QUILOSA". (material) | 0.400 | 4.80 | 1.92 |
| mt15quo020a | kg | Revestimento impermeabilizante monocomponente, à base de polímeros em dispersão aquosa, COOL-R "QUILOSA", cor cinzento. (material) | 1.200 | 5.50 | 6.60 |
| mt15quo020b | kg | Revestimento impermeabilizante monocomponente, à base de polímeros em dispersão aquosa, COOL-R "QUILOSA", cor branca. (material) | 0.900 | 5.50 | 4.95 |
| mt15quo100a | m² | Geotêxtil não tecido de fibras de poliéster, COOL-R RF-PES "QUILOSA", fornecido em rolos de 1,15x200 m. (material) | 1.050 | 1.13 | 1.19 |
| mt15quo110a | m² | Geotêxtil não tecido de fibras de poliéster, COOL-R RV-PES "QUILOSA", fornecido em rolos de 0,15x100 m. (material) | 0.100 | 1.10 | 0.11 |
| mo032 | h | Oficial de 1ª aplicador de produtos impermeabilizantes. (mão de obra) | 0.180 | 22.68 | 4.08 |
| mo070 | h | Ajudante de aplicador de produtos impermeabilizantes. (mão de obra) | 0.180 | 22.13 | 3.98 |
| % | % | Custos directos complementares | 2 % | 22.83 | 0.46 |
|  |  | Custos directos |  |  | 23.29 |
