# Barreira de protecção contra o radão sobre laje térrea, com lâminas de polietileno

- Propriedade do ficheiro: CYPE INGENIEROS, S.A.
- Formato: FIEBDC-3/2002
- Moeda: EUR
- Custos indirectos: 3.00 %
- IVA: 23.00 %

## N Isolamentos e impermeabilizações

### NO Protecção contra o radão

#### NOS Lajes térreas

**NOS027** m² Barreira de protecção contra o radão sobre laje térrea, com lâminas de polietileno.
Barreira de protecção contra o radão sobre laje térrea com nível de referência de exposição ao radão 300 Bq/m³, com lâmina de polietileno de baixa densidade (LDPE), malha de reforço de fibra de poliéster e armadura de polietileno de alta densidade (PEAD/HDPE), de 0,4 mm de espessura, 0,35 kg/m² de massa superficial, e coeficiente de difusão do gás radão 10x10-12 m²/s, não colada. Colocação em obra: com sobreposições na face superior da laje, com pistola de ar quente. Exalação de radão prevista através da barreira de protecção: 26,9 Bq/m²·h.
Inclui: Limpeza e preparação da superfície. Colocação da tela de polietileno. Resolução de pontos singulares.
Critério de medição de projecto: Superfície medida segundo documentação gráfica de Projecto.
Critério de medição de obra: Medir-se-á a superfície realmente executada segundo especificações de Projecto, incluindo as entregas e as sobreposições.

| Código | Un | Descrição | Rendimento | Preço | Importância |
|---|---|---|---|---|---|
| mt15pdr400a | m² | Lâmina de polietileno de baixa densidade (LDPE), malha de reforço de fibra de poliéster e armadura de polietileno de alta densidade (PEAD/HDPE), de 0,4 mm de espessura, 0,35 kg/m² de massa superficial, e coeficiente de difusão do gás radão 10x10-12 m²/s. (material) | 1.150 | 9.54 | 10.97 |
| op00pis010 |  | Pistola de ar quente para soldadura de materiais termoplásticos. | 1.000 | 0.00 | 0.00 |
| mo029 | h | Oficial de 1ª aplicador de lâminas impermeabilizantes. (mão de obra) | 0.100 | 22.68 | 2.27 |
| mo067 | h | Ajudante de aplicador de lâminas impermeabilizantes. (mão de obra) | 0.100 | 22.13 | 2.21 |
| % | % | Custos directos complementares | 2 % | 15.45 | 0.31 |
|  |  | Custos directos |  |  | 15.76 |
