# Isolamento térmico reflectivo de testa de laje e pilares em fachada

- Propriedade do ficheiro: CYPE INGENIEROS, S.A.
- Formato: FIEBDC-3/2002
- Moeda: EUR
- Custos indirectos: 3.00 %
- IVA: 23.00 %

## N Isolamentos e impermeabilizações

### NR Isolamentos térmicos reflectivos

#### NRJ Pontes térmicas

**NRJ010** m² Isolamento térmico reflectivo de testa de laje e pilares em fachada.
Isolamento térmico reflectivo de testas de laje e pilares embebidos na espessura da fachada, formado por complexo multicamada, de 4 mm de espessura total, com, uma resistência térmica intrínseca (sem caixa de ar) de 0,16 m²°C/W e uma condutibilidade térmica de 0,025 W/(m°C). Inclusive pontas metálicas de cabeça chata para a fixação do isolante à estrutura previamente descofrada e fita autocolante para vedação de juntas.
Inclui: Preparação e corte do isolamento. Fixação do isolante à estrutura. Vedação de juntas.
Critério de medição de projecto: Superfície medida segundo documentação gráfica de Projecto.
Critério de medição de obra: Medir-se-á a superfície realmente executada segundo especificações de Projecto.

| Código | Un | Descrição | Rendimento | Preço | Importância |
|---|---|---|---|---|---|
| mt16arw010cgf | m² | Complexo multicamada, composto de uma camada de espuma de polietileno e uma lâmina de alumínio em cada uma das faces, de 4 mm de espessura total, com, uma resistência térmica intrínseca (sem caixa de ar) de 0,16 m²°C/W e uma condutibilidade térmica de 0,025 W/(m°C), fornecido em rolos de 1,20x20 m. (material) | 1.050 | 6.15 | 6.46 |
| mt08var070 | kg | Pontas metálicas de cabeça larga. (material) | 0.150 | 7.90 | 1.19 |
| mt16arw100a | m | Fita autocolante, de alumínio, com adesivo acrílico, de 0,03 mm de espessura e 50 mm de largura, para vedação de juntas. (material) | 0.800 | 0.77 | 0.62 |
| mo054 | h | Oficial de 1ª montador de isolamentos. (mão de obra) | 0.080 | 23.31 | 1.86 |
| mo101 | h | Ajudante de montador de isolamentos. (mão de obra) | 0.040 | 22.13 | 0.89 |
| % | % | Custos directos complementares | 2 % | 11.02 | 0.22 |
|  |  | Custos directos |  |  | 11.24 |
