# Isolamento térmico à vista de origem vegetal pelo exterior em fachada para sistemas ETICS

- Propriedade do ficheiro: CYPE INGENIEROS, S.A.
- Formato: FIEBDC-3/2002
- Moeda: EUR
- Custos indirectos: 3.00 %
- IVA: 23.00 %

## N Isolamentos e impermeabilizações

### NV Isolamentos térmicos de origem vegetal

#### NVS Sistemas ETICS de isolamento exterior de fachadas

**NVS020** m² Isolamento térmico à vista de origem vegetal pelo exterior em fachada para sistemas ETICS.
Isolamento térmico à vista pelo exterior em fachada para sistemas ETICS, formado por painel de aglomerado de cortiça expandida, de 40 mm de espessura, de 1000x500 mm, cor preto, de entre 140 e 160 kg/m³ de densidade, resistência térmica 1 m²°C/W, condutibilidade térmica 0,0445 W/(m°C), factor de resistência à difusão do vapor de água entre 7 e 14, Euroclasse E de reacção ao fogo, segundo NP EN 13501-1, resistência à compressão >= 180 kPa. COLOCAÇÃO: através de colagem dupla com argamassa leve de ligantes mistos, tipo LW CSIII W2, segundo EN 998-1, cor bege, composta por cal hidráulica natural e granulados de cortiça de granulometria compreendida entre 0 e 1 mm. Inclusive massa elastomérica monocomponente, para vedação de juntas entre painéis.
Critérios considerados na determinação do preço da unidade de obra: O preço não inclui a camada de regularização nem a camada de acabamento.
Inclui: Limpeza e preparação da superfície suporte. Implantação e corte do isolamento. Aplicação da cola. Colocação do isolamento. Resolução de pontos singulares. Vedação de juntas.
Critério de medição de projecto: Superfície medida segundo documentação gráfica de Projecto.
Critério de medição de obra: Medir-se-á a superfície realmente executada segundo especificações de Projecto.

| Código | Un | Descrição | Rendimento | Preço | Importância |
|---|---|---|---|---|---|
| mt28mar010a | kg | Argamassa leve de ligantes mistos, tipo LW CSIII W2, segundo EN 998-1, para utilização em exteriores, cor bege, composta por cal hidráulica natural e granulados de cortiça de granulometria compreendida entre 0 e 1 mm; condutibilidade térmica 0,33 W/(m°C), Euroclasse A1 de reacção ao fogo, segundo NP EN 13501-1, densidade 1050 kg/m³. (material) | 6.000 | 1.28 | 7.68 |
| mt16acg010c | m² | Painel de aglomerado de cortiça expandida, de 40 mm de espessura, de 1000x500 mm, cor preto, de entre 140 e 160 kg/m³ de densidade, resistência térmica 1 m²°C/W, condutibilidade térmica 0,0445 W/(m°C), factor de resistência à difusão do vapor de água entre 7 e 14, Euroclasse E de reacção ao fogo, segundo NP EN 13501-1, resistência à compressão >= 180 kPa; segundo EN 13170. (material) | 1.050 | 39.40 | 41.37 |
| mt15sbi170d | Ud | Cartucho de 290 cm³ de massa elastomérica monocomponente, à base de polímero MS, de elasticidade permanente e cura rápida e resistente aos raios UV, para vedação de juntas entre painéis. (material) | 0.170 | 3.22 | 0.55 |
| mo054 | h | Oficial de 1ª montador de isolamentos. (mão de obra) | 0.150 | 23.31 | 3.50 |
| mo101 | h | Ajudante de montador de isolamentos. (mão de obra) | 0.150 | 22.13 | 3.32 |
| % | % | Custos directos complementares | 2 % | 56.42 | 1.13 |
|  |  | Custos directos |  |  | 57.55 |
