# Isolamento térmico sobre tecto falso, com painéis de fibras de madeira

- Propriedade do ficheiro: CYPE INGENIEROS, S.A.
- Formato: FIEBDC-3/2002
- Moeda: EUR
- Custos indirectos: 3.00 %
- IVA: 23.00 %

## N Isolamentos e impermeabilizações

### NV Isolamentos térmicos de origem vegetal

#### NVT Tectos falsos

**NVT010** m² Isolamento térmico sobre tecto falso, com painéis de fibras de madeira.
Isolamento térmico sobre tecto falso, situado a uma altura menor de 4 m, formado por painel flexível de fibras de madeira, de 40 mm de espessura, segundo EN 13171, resistência térmica 1 m²°C/W, condutibilidade térmica 0,039 W/(m°C), densidade 45 kg/m³.
Inclui: Corte e preparação do isolamento. Colocação do isolamento.
Critério de medição de projecto: Superfície medida segundo documentação gráfica de Projecto.
Critério de medição de obra: Medir-se-á a superfície realmente executada segundo especificações de Projecto.

| Código | Un | Descrição | Rendimento | Preço | Importância |
|---|---|---|---|---|---|
| mt16bab030a | m² | Painel flexível de fibras de madeira, de 40 mm de espessura, segundo EN 13171, resistência térmica 1 m²°C/W, condutibilidade térmica 0,039 W/(m°C), densidade 45 kg/m³, Euroclasse E de reacção ao fogo segundo NP EN 13501-1. (material) | 1.050 | 5.39 | 5.66 |
| mo054 | h | Oficial de 1ª montador de isolamentos. (mão de obra) | 0.080 | 23.31 | 1.86 |
| mo101 | h | Ajudante de montador de isolamentos. (mão de obra) | 0.080 | 22.13 | 1.77 |
| % | % | Custos directos complementares | 2 % | 9.29 | 0.19 |
|  |  | Custos directos |  |  | 9.48 |
