# Cobertura plana não acessível, não ventilada, auto-protegida, tipo convencional. Impermeabilização com lâminas asfálticas, tipo bicamada

- Propriedade do ficheiro: CYPE INGENIEROS, S.A.
- Formato: FIEBDC-3/2002
- Moeda: EUR
- Custos indirectos: 3.00 %
- IVA: 23.00 %

## Q Coberturas

### QD Planas não acessíveis, não ventiladas

#### QDA Auto-protegidas

**QDA012** m² Cobertura plana não acessível, não ventilada, auto-protegida, tipo convencional. Impermeabilização com lâminas asfálticas, tipo bicamada.
Cobertura plana não acessível, não ventilada, auto-protegida, tipo convencional, pendente do 1% ao 15%. FORMAÇÃO DE PENDENTES: com guias de rincões, laroz e juntas com mestras de tijolo cerâmico furado duplo e camada de argila expandida, descarregada a seco e consolidada na superfície com leitada de cimento, proporcionando uma resistência à compressão de 1 MPa e com uma condutibilidade térmica de 0,087 W/(m°C), com espessura média de 10 cm; com camada de regularização de argamassa de cimento, confeccionada em obra, dosificação 1:6 de 4 cm de espessura, acabamento afagado; ISOLAMENTO TÉRMICO: painel rígido de lã mineral soldável, hidrofugada, de 50 mm de espessura; IMPERMEABILIZAÇÃO: tipo bicamada, colada, composta por uma membrana de betume modificado com elastómero SBS, LBM(SBS)-30-FV, e uma membrana de betume modificado com elastómero SBS, LBM(SBS)-40/G-FP, totalmente coladas com maçarico, sem coincidir as suas juntas.
Critérios considerados na determinação do preço da unidade de obra: O preço não inclui a execução e a vedação das juntas nem a execução de remates nos encontros com paramentos e drenagens.
Inclui: Marcação dos pontos singulares. Marcação das pendentes e traçado de rincões, larozes e juntas. Formação de pendentes com guias de rincões, laroz e juntas com mestras de tijolo. Enchimento de juntas com poliestireno expandido. Descarga a seco da argila expandida até alcançar o nível das mestras, e consolidação com leitada de cimento. Descarga, espalhamento e nivelamento com réguas da camada de argamassa de regularização. Revisão da superfície base na qual se realiza a fixação do isolamento de acordo com as exigências da técnica a utilizar. Corte, ajuste e colocação do isolamento. Limpeza e preparação da superfície. Colocação da impermeabilização.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt16pea020b | m² | Painel rígido de poliestireno expandido, segundo NP EN 13163, bordo lateral recto, de 20 mm de espessura, resistência térmica 0,55 m²°C/W, condutibilidade térmica 0,036 W/(m°C), para junta de dilatação. (material) | 0.010 | 1.34 | 0.01 |
| mt08aaa010a | m³ | Água. (material) | 0.008 | 1.50 | 0.01 |
| mt01arg005a | t | Areia de pedreira, para argamassa preparada em obra. (material) | 0.065 | 18.00 | 1.17 |
| mt08cem011a | kg | Cimento Portland CEM II/B-L 32,5 R, cor cinzento, em sacos, segundo NP EN 197-1. (material) | 10.000 | 0.10 | 1.00 |
| mt16lrc010fd | m² | Painel rígido de lã mineral soldável, hidrofugada, segundo EN 13162, revestido com betume asfáltico e filme de polipropileno termofusível, de 50 mm de espessura, resistência térmica >= 1,3 m²°C/W, condutibilidade térmica 0,038 W/(m°C), Euroclasse F de reacção ao fogo segundo NP EN 13501-1. (material) | 1.050 | 25.78 | 27.07 |
| mt14lga010ca | m² | Membrana de betume modificado com elastómero SBS, LBM(SBS)-40/G-FP, de 2,5 mm de espessura, massa nominal 4 kg/m², com armadura de feltro de poliéster reforçado e estabilizado de 160 g/m², com auto-protecção mineral de cor cinzento. Segundo EN 13707. (material) | 1.100 | 7.28 | 8.01 |
| mt14lba010a | m² | Membrana de betume modificado com elastómero SBS, LBM(SBS)-30-FV, de 2,5 mm de espessura, massa nominal 3 kg/m², com armadura de feltro de fibra de vidro de 60 g/m², de superfície não protegida. Segundo EN 13707. (material) | 1.100 | 4.80 | 5.28 |
| mq06hor010 | h | Betoneira eléctrica com uma capacidade de amassadura de 160 l. (equipamento) | 0.028 | 3.45 | 0.10 |
| op00sop010 |  | Maçarico para soldadura de lâminas asfálticas. | 1.000 | 0.00 | 0.00 |
| mo020 | h | Oficial de 1ª construção. (mão de obra) | 0.090 | 22.68 | 2.04 |
| mo113 | h | Operário não qualificado construção. (mão de obra) | 0.410 | 21.45 | 8.79 |
| mo029 | h | Oficial de 1ª aplicador de lâminas impermeabilizantes. (mão de obra) | 0.170 | 22.68 | 3.86 |
| mo067 | h | Ajudante de aplicador de lâminas impermeabilizantes. (mão de obra) | 0.170 | 22.13 | 3.76 |
| mo054 | h | Oficial de 1ª montador de isolamentos. (mão de obra) | 0.050 | 23.31 | 1.17 |
| mo101 | h | Ajudante de montador de isolamentos. (mão de obra) | 0.050 | 22.13 | 1.11 |
| % | % | Custos directos complementares | 2 % | 79.83 | 1.60 |
|  |  | Custos directos |  |  | 81.43 |
