# Sistema "VELUX" de janela para cobertura plana

- Propriedade do ficheiro: CYPE INGENIEROS, S.A.
- Formato: FIEBDC-3/2002
- Moeda: EUR
- Custos indirectos: 3.00 %
- IVA: 23.00 %

## Q Coberturas

### QL Pontos de luz

#### QLC Clarabóias pré-fabricadas

**QLC020** Ud Sistema "VELUX" de janela para cobertura plana.
Janela para cobertura plana, modelo CVP 060060 0073U "VELUX", de abrir com abertura projectante de accionamento manual até 15 cm através de barra telescópica, de 60x60 cm, aro e folha de PVC, cor branca, com isolamento interior de poliestireno, cúpula exterior transparente, parabólica, ISD 0000, de polimetilmetacrilato (PMMA), vidro duplo interior isolante de segurança (73Q) (vidro interior laminado de 3+3 mm, câmara de ar preenchida com gás árgon de 14,5 mm, vidro exterior Float de 4 mm com recobrimento isolante e separador de aço inoxidável). Totalmente equipada, montada e testada.
Inclui: Marcação. Disposição, aprumo e nivelamento do aro. Fixação do marco à abertura deixada na laje. Vedação de juntas perimetrais. Colocação e fixação da cúpula sobre o aro.
Critério de medição de projecto: Número de unidades previstas, segundo documentação gráfica de Projecto.
Critério de medição de obra: Medir-se-á o número de unidades realmente executadas segundo especificações de Projecto.

| Código | Un | Descrição | Rendimento | Preço | Importância |
|---|---|---|---|---|---|
| mt24vqp006a | Ud | Janela para cobertura plana, modelo CVP 060060 0073U "VELUX", de abrir com abertura projectante de accionamento manual até 15 cm através de barra telescópica, de 60x60 cm, aro e folha de PVC, cor branca, com isolamento interior de poliestireno, cúpula exterior transparente, parabólica, ISD 0000, de polimetilmetacrilato (PMMA), vidro duplo interior isolante de segurança (73Q) (vidro interior laminado de 3+3 mm, câmara de ar preenchida com gás árgon de 14,5 mm, vidro exterior Float de 4 mm com recobrimento isolante e separador de aço inoxidável). (material) | 1.000 | 665.00 | 665.00 |
| op00ato010 |  | Aparafusadora. | 1.000 | 0.00 | 0.00 |
| mo011 | h | Oficial de 1ª montador. (mão de obra) | 1.400 | 23.31 | 32.63 |
| mo080 | h | Ajudante de montador. (mão de obra) | 0.700 | 22.13 | 15.49 |
| % | % | Custos directos complementares | 2 % | 713.12 | 14.26 |
|  |  | Custos directos |  |  | 727.38 |
