# Cobertura inclinada "VEREA SYSTEM"

- Propriedade do ficheiro: CYPE INGENIEROS, S.A.
- Formato: FIEBDC-3/2002
- Moeda: EUR
- Custos indirectos: 3.00 %
- IVA: 23.00 %

## Q Coberturas

### QT Inclinadas

#### QTX Sistemas de telhados

**QTX015** m² Cobertura inclinada "VEREA SYSTEM".
Cobertura inclinada, "VEREA SYSTEM", com uma pendente média de 30%, sobre painel cerâmico e muretes sobre laje de betão, impermeabilização com placas onduladas de fibrocimento sem amianto, sobre a qual se coloca um revestimento de telhas canudo cerâmicas, "TEJAS VEREA", acabamento com coloração em massa Rojo, 40x15x11 cm fixadas com espuma de poliuretano e ancoragens mecânicas. Inclusive acessórios de fixação das placas e remates.
Critérios considerados na determinação do preço da unidade de obra: O preço não inclui a superfície suporte nem o isolamento térmico.
Inclui: Limpeza da superfície suporte. Implantação e traçado de rincões, larozes e encontros. Colocação da placa subtelha. Colocação e fixação das telhas. Resolução de pontos singulares.
Critério de medição de projecto: Superfície da vertente medida em verdadeira magnitude, segundo documentação gráfica de Projecto, sem ter em conta a sobreposição correspondente da telha.
Critério de medição de obra: Medir-se-á, em verdadeira magnitude, a superfície realmente executada segundo especificações de Projecto, sem ter em conta a sobreposição correspondente da telha.

| Código | Un | Descrição | Rendimento | Preço | Importância |
|---|---|---|---|---|---|
| mt13aev030a | Ud | Perfil de aço pré-lacado, "TEJAS VEREA", de 2000x90x0,5 mm, com pingadeira. (material) | 0.200 | 12.60 | 2.52 |
| mt13eur120yla | Ud | Placa ondulada de fibrocimento sem amianto, de 3000 mm de comprimento, 1100 mm de largura e 6,5 mm de espessura, cor argila; Euroclasse A1 de reacção ao fogo segundo NP EN 13501-1. Segundo EN 494. (material) | 0.351 | 42.41 | 14.89 |
| mt13eur100a | Ud | Kit de acessórios de fixação, para placas onduladas de fibrocimento sem amianto. (material) | 1.000 | 9.94 | 9.94 |
| mt13aev020acf | m | Pente de beirado, ITC 15 "TEJAS VEREA", de chapa perfurada de aço inoxidável AISI 304, para telhas canudo de 40x15 cm e placas onduladas de fibrocimento sem amianto com perfil 177, fornecido em barras de 1,062 m de comprimento. (material) | 0.170 | 17.80 | 3.03 |
| mt13tvc010aa | Ud | Telha canudo cerâmica, "TEJAS VEREA", acabamento com coloração em massa Rojo, 40x15x11 cm, segundo EN 1304. (material) | 34.200 | 0.51 | 17.44 |
| mt13aev110a | Ud | Ganchos de aço inoxidável AISI 304, "TEJAS VEREA". (material) | 8.000 | 0.09 | 0.72 |
| mt13aev001b | Ud | Aerossol de 750 cm³ de espuma de poliuretano, "TEJAS VEREA", cor Terracota, de 22 kg/m³ de densidade, estável de -40°C a 90°C; para aplicar com pistola; segundo EN 13165. (material) | 0.030 | 7.50 | 0.23 |
| mo020 | h | Oficial de 1ª construção. (mão de obra) | 0.450 | 22.68 | 10.21 |
| mo113 | h | Operário não qualificado construção. (mão de obra) | 0.450 | 21.45 | 9.65 |
| % | % | Custos directos complementares | 2 % | 68.63 | 1.37 |
|  |  | Custos directos |  |  | 70.00 |
