# Cobertura inclinada, ajardinada extensiva. Sistema Cobertura Inclinada até 35° "ZINCO"

- Propriedade do ficheiro: CYPE INGENIEROS, S.A.
- Formato: FIEBDC-3/2002
- Moeda: EUR
- Custos indirectos: 3.00 %
- IVA: 23.00 %

## Q Coberturas

### QV Sistemas de coberturas verdes

#### QVE Extensivas

**QVE022** m² Cobertura inclinada, ajardinada extensiva. Sistema Cobertura Inclinada até 35° "ZINCO".
Cobertura inclinada, ajardinada extensiva (ecológica), sistema Cobertura Inclinada até 35° "ZINCO", com uma pendente média de 36,4%, sobre base resistente. CAMADA DE REGULARIZAÇÃO: argamassa de cimento, confeccionada em obra, dosificação 1:6, de 2 cm de espessura, com acabamento afagado; IMPERMEABILIZAÇÃO: tipo monocamada, colada, formada por uma membrana de betume modificado com elastómero SBS, LBM(SBS)-50/G-FP, com armadura de feltro de poliéster reforçado e estabilizado de 150 g/m², com auto-protecção mineral de cor verde, com resistência à penetração de raizes, totalmente colada com maçarico; CAMADA SEPARADORA SOB ISOLAMENTO: geotêxtil não tecido composto por fibras de poliéster entrelaçadas, (150 g/m²); ISOLAMENTO TÉRMICO: painel rígido de poliestireno extrudido, de superfície lisa e bordo lateral a meia madeira, de 40 mm de espessura, resistência à compressão >= 300 kPa, resistência térmica 1,2 m²°C/W, condutibilidade térmica 0,033 W/(m°C), com fixação mecânica; CAMADA SEPARADORA SOB PROTECÇÃO: lâmina de dessolidarização, flexível, de polipropileno, TGV 21 "ZINCO", impermeável à água da chuva e permeável ao vapor de água, de 0,55 mm de espessura, com uma massa superficial de 80 g/m²; CAMADA DRENANTE: módulo Georaster "ZINCO", de polietileno de alta densidade (PEAD/HDPE), reciclado em 80%; CAMADA DE REVESTIMENTO: substrato Zincoterra Floral "ZINCO", composto de cerâmica seleccionada triturada e outros componentes minerais misturados com composto vegetal e turfa, de 100 mm de espessura, malha de fibras de juta para o controlo da erosão, de 500 g/m² de massa superficial e 30x40 mm de espaçamento da malha e plantas com torrão plano, Zinco Sedum Mix "ZINCO", com 4 ou mais espécies distintas de sedum. Inclusive seixos rolados para o enchimento do espaço entre o bordo da cobertura e a vegetação.
Critérios considerados na determinação do preço da unidade de obra: O preço não inclui a formação de pendentes.
Inclui: Limpeza da superfície suporte. Descarga, espalhamento e nivelamento com réguas da camada de argamassa de regularização. Limpeza e preparação da superfície. Colocação da impermeabilização. Execução de furos e ancoragem do isolamento. Colocação da camada separadora sob protecção. Colocação da camada drenante. Colocação da camada filtrante. Espalhamento do substrato. Colocação da malha de juta anti-erosão. Colocação da vegetação. Execução de cumeeiras, rincões, beirados e bordas livres. Enchimento do espaço entre o bordo da cobertura e a vegetação com seixos rolados.
Critério de medição de projecto: Superfície da vertente medida em verdadeira magnitude, segundo documentação gráfica de Projecto. Incluindo formação de cumeeiras, rincões, beirados e bordos livres. Não se inclui formação de laroz, beirados decorativos nem encontros de vertentes com paramentos verticais, chaminés, janelas ou condutas de ventilação.
Critério de medição de obra: Medir-se-á, em verdadeira magnitude, a superfície realmente executada segundo especificações de Projecto. Incluindo formação de cumeeiras, rincões, beirados e bordas livres. Não se inclui formação de laroz, beirados decorativos nem encontros de vertentes com paramentos verticais, chaminés, janelas ou condutas de ventilação.

| Código | Un | Descrição | Rendimento | Preço | Importância |
|---|---|---|---|---|---|
| mt14iea020c | kg | Emulsão asfáltica aniônica com cargas. (material) | 0.300 | 3.30 | 0.99 |
| mt14lga010oc | m² | Membrana de betume modificado com elastómero SBS, LBM(SBS)-50/G-FP, de 3,5 mm de espessura, massa nominal 5 kg/m², com armadura de feltro de poliéster reforçado e estabilizado de 150 g/m², com auto-protecção mineral de cor verde, com resistência à penetração de raizes. Segundo EN 13707. (material) | 1.100 | 10.36 | 11.40 |
| mt14gsa020bc | m² | Geotêxtil não tecido composto por fibras de poliéster entrelaçadas, com uma resistência à tracção longitudinal de 1,88 kN/m, uma resistência à tracção transversal de 1,49 kN/m, uma abertura de cone ao ensaio de perfuração dinâmica segundo NP EN ISO 13433 inferior a 40 mm, resistência CBR ao punçoamento 0,3 kN e uma massa superficial de 150 g/m², segundo EN 13252. (material) | 1.100 | 0.68 | 0.75 |
| mt16pxa010aac | m² | Painel rígido de poliestireno extrudido, segundo EN 13164, de superfície lisa e bordo lateral a meia madeira, de 40 mm de espessura, resistência à compressão >= 300 kPa, resistência térmica 1,2 m²°C/W, condutibilidade térmica 0,033 W/(m°C), Euroclasse E de reacção ao fogo segundo NP EN 13501-1, com código de designação XPS-EN 13164-T1-CS(10/Y)300-DS(70,90)-DLT(2)5-CC(2/1,5/50)125-WL(T)0,7-WD(V)3-FTCD1. (material) | 1.050 | 7.85 | 8.24 |
| mt16aaa020ig | Ud | Fixação mecânica para painéis isolantes de poliestireno extrudido, colocados directamente sobre a superfície suporte. (material) | 2.500 | 0.19 | 0.48 |
| mt14lbz070a | m² | Lâmina de dessolidarização, flexível, de polipropileno, TGV 21 "ZINCO", impermeável à água da chuva e permeável ao vapor de água, de 0,55 mm de espessura, com uma massa superficial de 80 g/m², fornecida em rolos de 1,60x250 m. (material) | 1.100 | 0.99 | 1.09 |
| mt14lbz100a | Ud | Módulo Georaster "ZINCO", de polietileno de alta densidade (PEAD/HDPE), reciclado em 80%, de 540x540 mm e de 100 mm de altura, com perfil em U para distribuição de cargas e perfis em T para união entre módulos; para drenagem e fixação da camada de substrato. (material) | 2.560 | 20.41 | 52.25 |
| mt48saz010b | m³ | Substrato Zincoterra Floral "ZINCO", composto de cerâmica seleccionada triturada e outros componentes minerais misturados com composto vegetal e turfa, fornecido a granel, para coberturas verdes. (material) | 0.120 | 88.50 | 10.62 |
| mt48maz010a | m² | Malha de fibras de juta para o controlo da erosão, de 500 g/m² de massa superficial e 30x40 mm de espaçamento da malha, fornecida em rolos de 1,22x70 m. (material) | 1.100 | 1.00 | 1.10 |
| mt48epz010ia | m² | Plantas com torrão plano, Zinco Sedum Mix "ZINCO", fornecidas em tabuleiros de 60 unidades com 4 ou mais espécies distintas de sedum, para coberturas verdes. (material) | 1.000 | 10.08 | 10.08 |
| mt01arc010 | t | Seixos rolados lavados, de granulometria compreendida entre 16 e 32 mm. (material) | 0.040 | 21.65 | 0.87 |
| op00sop010 |  | Maçarico para soldadura de lâminas asfálticas. | 1.000 | 0.00 | 0.00 |
| mo020 | h | Oficial de 1ª construção. (mão de obra) | 0.004 | 22.68 | 0.09 |
| mo113 | h | Operário não qualificado construção. (mão de obra) | 0.004 | 21.45 | 0.09 |
| mo054 | h | Oficial de 1ª montador de isolamentos. (mão de obra) | 0.104 | 23.31 | 2.42 |
| mo101 | h | Ajudante de montador de isolamentos. (mão de obra) | 0.104 | 22.13 | 2.30 |
| mo029 | h | Oficial de 1ª aplicador de lâminas impermeabilizantes. (mão de obra) | 0.336 | 22.68 | 7.62 |
| mo067 | h | Ajudante de aplicador de lâminas impermeabilizantes. (mão de obra) | 0.336 | 22.13 | 7.44 |
| mo040 | h | Oficial de 1ª jardineiro. (mão de obra) | 0.529 | 22.68 | 12.00 |
| mo086 | h | Ajudante de jardineiro. (mão de obra) | 0.529 | 22.13 | 11.71 |
| % | % | Custos directos complementares | 2 % | 141.54 | 2.83 |
|  |  | Custos directos |  |  | 144.37 |
