# Ponto singular com perfil em revestimento exterior com peças cerâmicas

- Propriedade do ficheiro: CYPE INGENIEROS, S.A.
- Formato: FIEBDC-3/2002
- Moeda: EUR
- Custos indirectos: 3.00 %
- IVA: 23.00 %

## R Revestimentos

### RA De peças rígidas em paramentos verticais

#### RAX Pontos singulares

**RAX020** m Ponto singular com perfil em revestimento exterior com peças cerâmicas.
Esquina exterior com perfil de secção quadrada de compósito (WPC), cor branco, em revestimento exterior com peças cerâmicas de 10 mm de espessura. SUPORTE: paramento vertical. COLOCAÇÃO: com o mesmo material que as peças cerâmicas.
Inclui: Marcação. Corte do perfil. Colocação do perfil. Limpeza final.
Critério de medição de projecto: Comprimento medido segundo documentação gráfica de Projecto.
Critério de medição de obra: Medir-se-á o comprimento realmente executado segundo especificações de Projecto.

| Código | Un | Descrição | Rendimento | Preço | Importância |
|---|---|---|---|---|---|
| mt19awa120a | m | Perfil de secção quadrada de compósito (WPC), cor branco de 2,5 m de comprimento, para a protecção de esquinas exteriores em revestimentos com peças cerâmicas de 10 mm de espessura. (material) | 1.050 | 6.32 | 6.64 |
| op00sie030 |  | Serra de disco de diamante, para mesa de trabalho, de corte húmido. | 1.000 | 0.00 | 0.00 |
| mo024 | h | Oficial de 1ª ladrilhador (azulejador). (mão de obra) | 0.120 | 22.68 | 2.72 |
| % | % | Custos directos complementares | 2 % | 9.36 | 0.19 |
|  |  | Custos directos |  |  | 9.55 |
