# Camada de argamassa de cimento sobre paramento interior

- Propriedade do ficheiro: CYPE INGENIEROS, S.A.
- Formato: FIEBDC-3/2002
- Moeda: EUR
- Custos indirectos: 3.00 %
- IVA: 23.00 %

## R Revestimentos

### RB Argamassas industriais para rebocos

#### RBE Argamassas de cimento

**RBE040** m² Camada de argamassa de cimento sobre paramento interior.
Camada de argamassa de cimento, tipo GP CSIV W2, segundo EN 998-1, cor cinzento, de 3 mm de espessura, com aplicação de mestras, com acabamento afagado, aplicada manualmente, sobre paramento interior de alvenaria cerâmica, vertical, até 3 m de altura. Inclusive perfis de PVC, para formação de juntas.
Critérios considerados na determinação do preço da unidade de obra: O preço inclui a protecção dos elementos da envolvente que possam ser afectados durante os trabalhos e a resolução de pontos singulares.
Inclui: Preparação da superfície suporte. Disposição dos panos de trabalho. Colocação de réguas e fios. Colocação de tentos. Formação de mestras. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 1.50 | 0.01 |
| mt28mim050c | kg | Argamassa de cimento, tipo GP CSIV W2, segundo EN 998-1, para utilização em interiores ou em exteriores, cor cinzento, composta por aglomerantes especiais, inertes seleccionados, aditivos especiais e polímeros em pó, fornecida em sacos. (material) | 3.900 | 0.87 | 3.39 |
| mt28mon030 | m | Perfil para juntas de PVC. (material) | 0.750 | 0.35 | 0.26 |
| op00tal020 |  | Berbequim com misturador. | 1.000 | 0.00 | 0.00 |
| mo039 | h | Oficial de 1ª rebocador. (mão de obra) | 0.465 | 22.68 | 10.55 |
| mo111 | h | Operário especializado rebocador. (mão de obra) | 0.272 | 22.36 | 6.08 |
| % | % | Custos directos complementares | 2 % | 20.29 | 0.41 |
|  |  | Custos directos |  |  | 20.70 |
