# Revestimento mural com chapa de alumínio

- Propriedade do ficheiro: CYPE INGENIEROS, S.A.
- Formato: FIEBDC-3/2002
- Moeda: EUR
- Custos indirectos: 3.00 %
- IVA: 23.00 %

## R Revestimentos

### RD Decorativos

#### RDE Metálicos

**RDE020** m² Revestimento mural com chapa de alumínio.
Revestimento mural com chapa de alumínio anodizado natural, de 2 mm de espessura, Colocação em obra: com parafusos de aço galvanizado sobre substrutura suporte formada por perfis omega de aço galvanizado, de 85 mm de largura, com uma separação de 600 mm. Inclusive ancoragens mecânicas para a fixação da subestrutura suporte.
Inclui: Limpeza e preparação da superfície suporte. Marcação. Fixação dos perfis sobre o paramento. Corte e preparação do revestimento. Colocação e fixação do revestimento. Resolução de encontros e pontos singulares.
Critério de medição de projecto: Superfície medida segundo documentação gráfica de Projecto, descontando as aberturas de superfície maior de 2 m².
Critério de medição de obra: Medir-se-á a superfície realmente executada segundo especificações de Projecto, descontando as aberturas de superfície maior de 2 m².

| Código | Un | Descrição | Rendimento | Preço | Importância |
|---|---|---|---|---|---|
| mt29pme030a | m | Perfil omega de aço galvanizado, de 85 mm de largura. (material) | 1.660 | 1.99 | 3.30 |
| mt26aaa033a | Ud | Ancoragem mecânica com bucha de nylon e parafuso de aço galvanizado, de cabeça escareada. (material) | 12.000 | 0.29 | 3.48 |
| mt29pme020f | m² | Chapa de alumínio anodizado natural, de 2 mm de espessura, para revestimento de paramentos verticais interiores. (material) | 1.050 | 77.70 | 81.59 |
| mt29pme040a | Ud | Parafuso de aço galvanizado. (material) | 9.330 | 0.32 | 2.99 |
| mo018 | h | Oficial de 1ª serralheiro. (mão de obra) | 0.300 | 22.98 | 6.89 |
| mo059 | h | Ajudante de serralheiro. (mão de obra) | 0.300 | 22.20 | 6.66 |
| % | % | Custos directos complementares | 2 % | 104.91 | 2.10 |
|  |  | Custos directos |  |  | 107.01 |
