# Revestimento mural com painéis de lã de madeira

- Propriedade do ficheiro: CYPE INGENIEROS, S.A.
- Formato: FIEBDC-3/2002
- Moeda: EUR
- Custos indirectos: 3.00 %
- IVA: 23.00 %

## R Revestimentos

### RD Decorativos

#### RDM De madeira

**RDM020** m² Revestimento mural com painéis de lã de madeira.
Revestimento mural com painel leve de lã de madeira, de 600x1200 mm e 50 mm de espessura, resistência térmica 1,2 m²°C/W, condutibilidade térmica 0,09 W/(m°C). Colocação em obra: com cola, sobre superfície suporte de betão.
Inclui: Limpeza e preparação da superfície suporte. Marcação. Corte e preparação do revestimento. Aplicação da cola. Colocação e fixação do revestimento. Resolução de encontros e pontos singulares.
Critério de medição de projecto: Superfície medida segundo documentação gráfica de Projecto, descontando as aberturas de superfície maior de 2 m².
Critério de medição de obra: Medir-se-á a superfície realmente executada segundo especificações de Projecto, descontando as aberturas de superfície maior de 2 m².

| Código | Un | Descrição | Rendimento | Preço | Importância |
|---|---|---|---|---|---|
| mt16vki010i | m² | Painel leve de lã de madeira, de 600x1200 mm e 50 mm de espessura, segundo EN 13168, formado por partículas longas de madeira de 1,5 mm de diâmetro combinadas com EPS, resistência térmica 1,2 m²°C/W, condutibilidade térmica 0,09 W/(m°C), densidade 136 kg/m³, factor de resistência à difusão do vapor de água 0,4 e Euroclasse B-s1, d0 de reacção ao fogo segundo NP EN 13501-1, para isolamento térmico e sonoro e protecção contra incêndios, em edificação. (material) | 1.050 | 15.82 | 16.61 |
| mt16vki050a | Ud | Cartucho de cola para a colagem de painéis de lã de madeira. (material) | 0.036 | 6.47 | 0.23 |
| op00cla010 |  | Pregadora pneumática. | 1.000 | 0.00 | 0.00 |
| op00cep010 |  | Plainas. | 1.000 | 0.00 | 0.00 |
| mo017 | h | Oficial de 1ª carpinteiro. (mão de obra) | 0.300 | 23.03 | 6.91 |
| mo058 | h | Ajudante de carpinteiro. (mão de obra) | 0.300 | 22.27 | 6.68 |
| % | % | Custos directos complementares | 2 % | 30.43 | 0.61 |
|  |  | Custos directos |  |  | 31.04 |
