# Remate de degrau com revestimento laminado ou de madeira, através de perfil pré-moldado

- Propriedade do ficheiro: CYPE INGENIEROS, S.A.
- Formato: FIEBDC-3/2002
- Moeda: EUR
- Custos indirectos: 3.00 %
- IVA: 23.00 %

## R Revestimentos

### RE Escadas

#### REA Remates de degrau

**REA010** m Remate de degrau com revestimento laminado ou de madeira, através de perfil pré-moldado.
Formação de remate recto de degrau com revestimento laminado ou de madeira, através de perfil de alumínio anodizado, de 8 mm de altura, cor prata, com entalhes anti-deslizantes. Incluindo limpeza e preparação da superfície suporte, marcação e fixação do perfil com parafusos de aço.
Inclui: Limpeza e preparação da superfície suporte. Marcação. Corte, colocação e fixação do perfil.
Critério de medição de projecto: Comprimento medido segundo documentação gráfica de Projecto.
Critério de medição de obra: Medir-se-á o comprimento realmente executado segundo especificações de Projecto.

| Código | Un | Descrição | Rendimento | Preço | Importância |
|---|---|---|---|---|---|
| mt18rpe010a | m | Perfil de alumínio anodizado, de 8 mm de altura, cor prata, com entalhes anti-deslizantes, para remate de degrau com revestimento laminado ou de madeira; inclusive acessórios de fixação. (material) | 1.050 | 10.25 | 10.76 |
| op00cla010 |  | Pregadora pneumática. | 1.000 | 0.00 | 0.00 |
| op00cep010 |  | Plainas. | 1.000 | 0.00 | 0.00 |
| mo023 | h | Oficial de 1ª ladrilhador. (mão de obra) | 0.050 | 22.68 | 1.13 |
| % | % | Custos directos complementares | 2 % | 11.89 | 0.24 |
|  |  | Custos directos |  |  | 12.13 |
