# Degrau de painel de madeira lamelada colada cruzada (CLT)

- Propriedade do ficheiro: CYPE INGENIEROS, S.A.
- Formato: FIEBDC-3/2002
- Moeda: EUR
- Custos indirectos: 3.00 %
- IVA: 23.00 %

## R Revestimentos

### RE Escadas

#### REM De madeira

**REM020** Ud Degrau de painel de madeira lamelada colada cruzada (CLT).
Degrau de painel de madeira lamelada colada cruzada (CLT) formado por três camadas de lamelas de madeira, coladas com adesivo sem ureia-formaldeído, com camadas sucessivas perpendiculares entre si e disposição transversal das lamelas nas camadas exteriores, composto por cobertor de 900x360x60 mm, com acabamento superficial qualidade vista para habitações em ambas as faces, de madeira de abeto vermelho (Picea abies) e espelho de 900x110x60 mm, com acabamento superficial qualidade vista para habitações em ambas as faces, de madeira de abeto vermelho (Picea abies); fixação mecânica do cobertor aos paramentos laterais e do espelho ao cobertor. Inclusive acessórios e elementos para fixação do degrau.
Inclui: Marcação. Colocação e fixação dos degraus. Limpeza final.
Critério de medição de projecto: Número de unidades previstas, segundo documentação gráfica de Projecto.
Critério de medição de obra: Medir-se-á o número de unidades realmente executadas segundo especificações de Projecto.

| Código | Un | Descrição | Rendimento | Preço | Importância |
|---|---|---|---|---|---|
| mt07ems040aj | Ud | Cobertor de painel de madeira lamelada colada cruzada (CLT), de 900x360x60 mm, formado por três camadas de lamelas de madeira, coladas com adesivo sem ureia-formaldeído, com camadas sucessivas perpendiculares entre si e disposição transversal das lamelas nas camadas exteriores, acabamento superficial qualidade vista para habitações em ambas as faces, de madeira de abeto vermelho (Picea abies), Euroclasse D-s2, d0 de reacção ao fogo, segundo NP EN 13501-1. (material) | 1.000 | 36.18 | 36.18 |
| mt07ems050aj | Ud | Espelho, de painel de madeira lamelada colada cruzada (CLT), de 900x110x60 mm, formado por três camadas de lamelas de madeira, coladas com adesivo sem ureia-formaldeído, com camadas sucessivas perpendiculares entre si e disposição transversal das lamelas nas camadas exteriores, acabamento superficial qualidade vista para habitações em ambas as faces, de madeira de abeto vermelho (Picea abies), Euroclasse D-s2, d0 de reacção ao fogo, segundo NP EN 13501-1. (material) | 1.000 | 21.31 | 21.31 |
| mt07ems120 | Ud | Acessórios e elementos para fixação do cobertor de painel de madeira lamelada colada cruzada (CLT) aos paramentos laterais. (material) | 1.000 | 2.76 | 2.76 |
| mt07ems130 | Ud | Acessórios e elementos para fixação do cobertor de painel de madeira lamelada colada cruzada (CLT) ao espelho. (material) | 1.000 | 2.76 | 2.76 |
| mo017 | h | Oficial de 1ª carpinteiro. (mão de obra) | 0.220 | 23.03 | 5.07 |
| mo058 | h | Ajudante de carpinteiro. (mão de obra) | 0.220 | 22.27 | 4.90 |
| % | % | Custos directos complementares | 2 % | 72.98 | 1.46 |
|  |  | Custos directos |  |  | 74.44 |
