# Rodapé de escada de pedra natural

- Propriedade do ficheiro: CYPE INGENIEROS, S.A.
- Formato: FIEBDC-3/2002
- Moeda: EUR
- Custos indirectos: 3.00 %
- IVA: 23.00 %

## R Revestimentos

### RE Escadas

#### REP De pedra natural

**REP021** Ud Rodapé de escada de pedra natural.
Rodapé de escada de mármore Rosa Aurora de duas peças de 37x7x2 cm, face e cantos polidos, assente com argamassa de cimento M-5, na escada com degrau previamente revestido (não incluído neste preço). Incluindo enchimento de juntas com argamassa de juntas cimentosa, CG1, para junta mínima (entre 1,5 e 3 mm), com a mesma tonalidade das peças.
Inclui: Marcação do rodapé de escada. Corte das peças. Humidificação do suporte. Colocação do rodapé de escada. Enchimento de juntas. Limpeza.
Critério de medição de projecto: Número de unidades previstas, segundo documentação gráfica de Projecto.
Critério de medição de obra: Medir-se-á o número de unidades realmente executadas segundo especificações de Projecto.

| Código | Un | Descrição | Rendimento | Preço | Importância |
|---|---|---|---|---|---|
| mt18zmi020a | Ud | Rodapé de escada de mármore nacional, Rosa Aurora, de duas peças, 37x7x2 cm, face e bordos polidos. (material) | 1.000 | 4.93 | 4.93 |
| mt09mor010c | m³ | Argamassa de cimento CEM II/B-L 32,5 N tipo M-5, confeccionada em obra com 230 kg/m³ de cimento e uma proporção em volume 1/6. (material) | 0.007 | 115.30 | 0.81 |
| mt09mcr060c | kg | Argamassa de juntas cimentosa, CG1, para junta mínima entre 1,5 e 3 mm, segundo EN 13888. (material) | 0.002 | 0.70 | 0.00 |
| op00sie030 |  | Serra de disco de diamante, para mesa de trabalho, de corte húmido. | 1.000 | 0.00 | 0.00 |
| mo061 | h | Ajudante de ladrilhador. (mão de obra) | 0.150 | 22.13 | 3.32 |
| % | % | Custos directos complementares | 2 % | 9.06 | 0.18 |
|  |  | Custos directos |  |  | 9.24 |
