# Pintura com tinta natural de origem mineral de silicato sobre paramento interior de argamassa de cimento

- Propriedade do ficheiro: CYPE INGENIEROS, S.A.
- Formato: FIEBDC-3/2002
- Moeda: EUR
- Custos indirectos: 3.00 %
- IVA: 23.00 %

## R Revestimentos

### RI Pinturas em paramentos interiores

#### RIM Tintas naturais de origem mineral de silicato

**RIM020** m² Pintura com tinta natural de origem mineral de silicato sobre paramento interior de argamassa de cimento.
Aplicação manual de duas demãos de tinta natural de origem mineral de silicato, com muito baixo conteúdo de compostos orgânicos voláteis (COV), cor branca, acabamento mate, textura lisa, diluídas com 25% de impregnação consolidante natural, (rendimento: 0,1 l/m² cada demão); aplicação prévia de uma demão de primário natural, sobre paramento interior de argamassa de cimento, vertical, até 3 m de altura. Inclusive, impregnação consolidante natural, para regularizar a porosidade e melhorar a aderência dos suportes absorventes.
Critérios considerados na determinação do preço da unidade de obra: O preço inclui a protecção dos elementos da envolvente que possam ser afectados durante os trabalhos e a resolução de pontos singulares.
Inclui: Preparação e limpeza prévia do suporte. Aplicação da demão de impregnação incolor consolidante. Preparação da mistura. Aplicação de uma demão de primário. Aplicação de duas demãos de acabamento.
Critério de medição de projecto: Superfície medida segundo documentação gráfica de Projecto, com o mesmo critério que o suporte base.
Critério de medição de obra: Medir-se-á a superfície realmente executada segundo especificações de Projecto, com o mesmo critério que o suporte base.

| Código | Un | Descrição | Rendimento | Preço | Importância |
|---|---|---|---|---|---|
| mt27pnk005b | l | Impregnação consolidante natural para interior e exterior, à base de silicato de potássio e óleo de pinheiro, com um conteúdo de compostos orgânicos voláteis (COV) < 5 g/l; para aplicar com trincha, rolo ou pistola. (material) | 0.250 | 7.17 | 1.79 |
| mt27pnk010b | l | Primário natural para interior e exterior, à base de silicato de potássio, pó de mármore branco e óleo de pinheiro, transpirável, com efeito fungistático e bacteriostático, com um conteúdo de compostos orgânicos voláteis (COV) < 5 g/l; para aplicar com trincha, rolo ou pistola. (material) | 0.200 | 11.52 | 2.30 |
| mt27pnk020o | l | Tinta natural para interior e exterior, à base de silicato de potássio, pó de mármore branco, óleo de pinheiro e pigmentos naturais, cor branca, acabamento mate, textura lisa, transpirável, com um conteúdo de compostos orgânicos voláteis (COV) < 5 g/l; para aplicar com trincha, rolo ou pistola. (material) | 0.200 | 12.44 | 2.49 |
| op00tal020 |  | Berbequim com misturador. | 1.000 | 0.00 | 0.00 |
| mo038 | h | Oficial de 1ª pintor. (mão de obra) | 0.156 | 22.68 | 3.54 |
| mo076 | h | Ajudante de pintor. (mão de obra) | 0.141 | 22.13 | 3.12 |
| % | % | Custos directos complementares | 2 % | 13.24 | 0.26 |
|  |  | Custos directos |  |  | 13.50 |
