# Pintura com tinta natural de origem mineral, à base de argila sobre paramento interior de argamassa de cimento

- Propriedade do ficheiro: CYPE INGENIEROS, S.A.
- Formato: FIEBDC-3/2002
- Moeda: EUR
- Custos indirectos: 3.00 %
- IVA: 23.00 %

## R Revestimentos

### RI Pinturas em paramentos interiores

#### RIN Tintas naturais de origem mineral, à base de argila

**RIN020** m² Pintura com tinta natural de origem mineral, à base de argila sobre paramento interior de argamassa de cimento.
Aplicação manual de duas demãos de tinta natural de origem mineral, à base de argila, cor natural, diluída com 100% de água, (rendimento: 0,3 kg/m² cada demão); sobre paramento interior de argamassa de cimento, vertical, até 3 m de altura.
Critérios considerados na determinação do preço da unidade de obra: O preço inclui a protecção dos elementos da envolvente que possam ser afectados durante os trabalhos e a resolução de pontos singulares.
Inclui: Preparação e limpeza prévia do suporte. Preparação da mistura. Aplicação de duas demãos de acabamento.
Critério de medição de projecto: Superfície medida segundo documentação gráfica de Projecto, com o mesmo critério que o suporte base.
Critério de medição de obra: Medir-se-á a superfície realmente executada segundo especificações de Projecto, com o mesmo critério que o suporte base.

| Código | Un | Descrição | Rendimento | Preço | Importância |
|---|---|---|---|---|---|
| mt27pin020a | kg | Tinta natural de origem mineral, à base de argila, água e silicato de potássio, para interior, cor natural, com um conteúdo de compostos orgânicos voláteis (COV) < 5 g/l, para aplicar com trincha, rolo ou pistola; Euroclasse A2-s1, d0 de reacção ao fogo, segundo NP EN 13501-1. (material) | 0.600 | 6.06 | 3.64 |
| op00tal020 |  | Berbequim com misturador. | 1.000 | 0.00 | 0.00 |
| mo038 | h | Oficial de 1ª pintor. (mão de obra) | 0.095 | 22.68 | 2.15 |
| mo076 | h | Ajudante de pintor. (mão de obra) | 0.095 | 22.13 | 2.10 |
| % | % | Custos directos complementares | 2 % | 7.89 | 0.16 |
|  |  | Custos directos |  |  | 8.05 |
