# Lasur sintético para madeira

- Propriedade do ficheiro: CYPE INGENIEROS, S.A.
- Formato: FIEBDC-3/2002
- Moeda: EUR
- Custos indirectos: 3.00 %
- IVA: 23.00 %

## R Revestimentos

### RM Pinturas e tratamentos em madeira

#### RMA Lasures

**RMA010** m² Lasur sintético para madeira.
Aplicação manual de duas demãos de lasur sintético para interior e exterior, a poro aberto, acabamento acetinado, incolor, aplicada com trincha, pincel ou pistola, sem diluir, (rendimento: 0,07 l/m² cada demão); (), sobre superfície de revestimento mural de madeira, em interiores. Inclusive líquido protector incolor para tratamento preventivo contra insectos xilófagos e fungos de podridão.
Critérios considerados na determinação do preço da unidade de obra: O preço inclui a protecção dos elementos da envolvente que possam ser afectados durante os trabalhos, mas não inclui a preparação do suporte.
Inclui: Aplicação do tratamiento. Aplicação de duas demãos de acabamento.
Critério de medição de projecto: Superfície medida segundo documentação gráfica de Projecto.
Critério de medição de obra: Medir-se-á a superfície realmente executada segundo especificações de Projecto.

| Código | Un | Descrição | Rendimento | Preço | Importância |
|---|---|---|---|---|---|
| mt27prj020a | l | Líquido protector incolor para tratamento preventivo contra insectos xilófagos e fungos de podridão para interior e exterior, transparente e incolor, aplicado por pulverização, pincelado ou imersão. (material) | 0.220 | 18.98 | 4.18 |
| mt27lss010b | l | Lasur sintético para interior e exterior, a poro aberto, acabamento acetinado, à base de resinas alcídicas e filtros ultravioleta, incolor, aplicada com trincha, pincel ou pistola, para aplicar com trincha, rolo ou pistola. (material) | 0.140 | 19.60 | 2.74 |
| op00tal020 |  | Berbequim com misturador. | 1.000 | 0.00 | 0.00 |
| mo038 | h | Oficial de 1ª pintor. (mão de obra) | 0.250 | 22.68 | 5.67 |
| mo076 | h | Ajudante de pintor. (mão de obra) | 0.050 | 22.13 | 1.11 |
| % | % | Custos directos complementares | 2 % | 13.70 | 0.27 |
|  |  | Custos directos |  |  | 13.97 |
