# Envernizamento de degrau de madeira com verniz sintético

- Propriedade do ficheiro: CYPE INGENIEROS, S.A.
- Formato: FIEBDC-3/2002
- Moeda: EUR
- Custos indirectos: 3.00 %
- IVA: 23.00 %

## R Revestimentos

### RM Pinturas e tratamentos em madeira

#### RMB Vernizes

**RMB021** Ud Envernizamento de degrau de madeira com verniz sintético.
Aplicação manual de duas demãos de verniz sintético de dois componentes, acabamento brilhante, inodoro, incolor, aplicada com trincha, rolo ou pistola, sem diluir, (rendimento: 0,166 l/m² cada demão); (), sobre superfície de degrau de madeira maciça, em todas as suas faces e cantos, em interiores.
Critérios considerados na determinação do preço da unidade de obra: O preço inclui a protecção dos elementos da envolvente que possam ser afectados durante os trabalhos, mas não inclui a preparação do suporte.
Inclui: Aplicação de uma demão de primário e uma demão de acabamento.
Critério de medição de projecto: Número de unidades previstas, segundo documentação gráfica de Projecto.
Critério de medição de obra: Medir-se-á o número de unidades realmente executadas segundo especificações de Projecto.

| Código | Un | Descrição | Rendimento | Preço | Importância |
|---|---|---|---|---|---|
| mt27bsj070b | l | Verniz sintético de dois componentes para interior, incolor, acabamento brilhante, à base de resinas de poliuretano, com resistência ao deslizamento entre 15 e 35 segundo ENV 12633, para aplicar com trincha, rolo ou pistola. (material) | 0.183 | 9.93 | 1.82 |
| op00tal020 |  | Berbequim com misturador. | 1.000 | 0.00 | 0.00 |
| mo038 | h | Oficial de 1ª pintor. (mão de obra) | 0.165 | 22.68 | 3.74 |
| mo076 | h | Ajudante de pintor. (mão de obra) | 0.028 | 22.13 | 0.62 |
| % | % | Custos directos complementares | 2 % | 6.18 | 0.12 |
|  |  | Custos directos |  |  | 6.30 |
