# Marcação de setas e inscrições em garagens

- Propriedade do ficheiro: CYPE INGENIEROS, S.A.
- Formato: FIEBDC-3/2002
- Moeda: EUR
- Custos indirectos: 3.00 %
- IVA: 23.00 %

## R Revestimentos

### RO Pinturas específicas

#### ROO Garagens

**ROO040** Ud Marcação de setas e inscrições em garagens.
Aplicação manual de duas demãos de tinta de borracha clorada, cor vermelho, acabamento semi-mate, textura lisa; para marcação de setas e inscrições em garagens, com um molde até 20x20 cm.
Inclui: Preparação da superfície. Execução da marcação.
Critério de medição de projecto: Número de unidades previstas, segundo documentação gráfica de Projecto.
Critério de medição de obra: Medir-se-á o número de unidades realmente executadas segundo especificações de Projecto.

| Código | Un | Descrição | Rendimento | Preço | Importância |
|---|---|---|---|---|---|
| mt27pcp010c | l | Tinta de borracha clorada, cor vermelho, acabamento semi-mate, textura lisa, com resistência ao deslizamento maior que 45 segundo ENV 12633; para aplicar com trincha, rolo ou pistola. (material) | 0.064 | 21.51 | 1.38 |
| op00tal020 |  | Berbequim com misturador. | 1.000 | 0.00 | 0.00 |
| mo038 | h | Oficial de 1ª pintor. (mão de obra) | 0.080 | 22.68 | 1.81 |
| mo076 | h | Ajudante de pintor. (mão de obra) | 0.080 | 22.13 | 1.77 |
| % | % | Custos directos complementares | 2 % | 4.96 | 0.10 |
|  |  | Custos directos |  |  | 5.06 |
