# Emboço de cimento no tardoz do pano exterior da fachada com caixa de ar

- Propriedade do ficheiro: CYPE INGENIEROS, S.A.
- Formato: FIEBDC-3/2002
- Moeda: EUR
- Custos indirectos: 3.00 %
- IVA: 23.00 %

## R Revestimentos

### RP Conglomerados tradicionais

#### RPE Emboços

**RPE011** m² Emboço de cimento no tardoz do pano exterior da fachada com caixa de ar.
Formação de revestimento contínuo de argamassa de cimento, tipo GP CSIII W1, aplicado directamente, de 10 mm de espessura, aplicado sobre um paramento vertical interior, no tardoz do pano exterior de fachada com caixa de ar, até 3 m de altura, acabamento superficial rugoso. Inclusive preparação da superfície suporte, formação de juntas, cantos, mestras com separação entre elas não superior a três metros, remates nos encontros com paramentos, revestimentos ou outros elementos assentes na sua superfície.
Inclui: Disposição dos panos de trabalho. Execução de mestras. Aplicação da argamassa. Realização de juntas e encontros. Acabamento superficial. Cura da argamassa.
Critério de medição de projecto: Superfície medida segundo documentação gráfica de Projecto, sem deduzir aberturas menores que 4 m² e descontando, nas aberturas de superfície maior de 4 m², o excesso sobre 4 m².
Critério de medição de obra: Medir-se-á a superfície realmente executada segundo especificações de Projecto, descontando, nas aberturas de superfície maior de 4 m², o excesso sobre 4 m².

| Código | Un | Descrição | Rendimento | Preço | Importância |
|---|---|---|---|---|---|
| mt08aaa010a | m³ | Água. (material) | 0.004 | 1.50 | 0.01 |
| mt28mif010e | t | Argamassa industrial de uso corrente para rebocos exteriores e interiores, de cimento, tipo GP CSIII W1, fornecida em sacos, segundo EN 998-1. (material) | 0.019 | 47.47 | 0.90 |
| op00tal020 |  | Berbequim com misturador. | 1.000 | 0.00 | 0.00 |
| mo020 | h | Oficial de 1ª construção. (mão de obra) | 0.234 | 22.68 | 5.31 |
| mo113 | h | Operário não qualificado construção. (mão de obra) | 0.167 | 21.45 | 3.58 |
| % | % | Custos directos complementares | 2 % | 9.80 | 0.20 |
|  |  | Custos directos |  |  | 10.00 |
