# Gesso projectado

- Propriedade do ficheiro: CYPE INGENIEROS, S.A.
- Formato: FIEBDC-3/2002
- Moeda: EUR
- Custos indirectos: 3.00 %
- IVA: 23.00 %

## R Revestimentos

### RP Conglomerados tradicionais

#### RPG Aplicação de gesso

**RPG015** m² Gesso projectado.
Formação de revestimento contínuo interior de gesso de construção B1, projectado, aplicado directamente, sobre paramento vertical, até 3 m de altura, de 15 mm de espessura, formado por uma camada de emboço com pasta de gesso de construção B1, aplicada através de projecção mecânica sobre os paramentos a revestir, acabamento estucado com gesso de aplicação em camada fina C6. Inclusive colocação de perfil para protecção de arestas de plástico e metal com perfurações, formação de cantos, guarnições de aberturas, remates com rodapé, colocação da malha de fibra de vidro anti-álcalis para reforço de encontros entre materiais diferentes em 10% da superfície do paramento e utilização de andaimes.
Inclui: Preparação da superfície suporte que se vai revestir. Execução de mestras. Colocação de cantoneiras nas esquinas e saliências. Preparação da pasta de gesso na máquina misturadora. Projecção mecânica da pasta de gesso. Aplicação de régua de alumínio. Passagem de lâmina de aço. Aplicação de estuque.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt28vye020 | m² | Rede de fibra de vidro tecida, anti-álcalis, de 5x5 mm de vão de malha, flexível e imputrescível no tempo, de 70 g/m² de massa superficial e 0,40 mm de espessura do fio, para armar gessos. (material) | 0.105 | 0.76 | 0.08 |
| mt09pye010c | m³ | Pasta de gesso de construção para projectar com misturadora-bombeadora B1, segundo EN 13279-1. (material) | 0.012 | 196.50 | 2.36 |
| mt28vye010 | m | Cantoneiras de plástico e metal, estáveis à acção dos sulfatos. (material) | 0.215 | 0.35 | 0.08 |
| mt09pye010a | m³ | Pasta de gesso para aplicação em camada fina C6, segundo EN 13279-1. (material) | 0.003 | 166.70 | 0.50 |
| mq06pym010 | h | Misturadora-bombeadora para argamassas e gessos projectados, de 3 m³/h. (equipamento) | 0.196 | 8.52 | 1.67 |
| op00tal020 |  | Berbequim com misturador. | 1.000 | 0.00 | 0.00 |
| mo033 | h | Oficial de 1ª gesseiro. (mão de obra) | 0.189 | 22.68 | 4.29 |
| mo071 | h | Ajudante de gesseiro. (mão de obra) | 0.116 | 22.13 | 2.57 |
| % | % | Custos directos complementares | 2 % | 11.55 | 0.23 |
|  |  | Custos directos |  |  | 11.78 |
