# Reboco à tirolês

- Propriedade do ficheiro: CYPE INGENIEROS, S.A.
- Formato: FIEBDC-3/2002
- Moeda: EUR
- Custos indirectos: 3.00 %
- IVA: 23.00 %

## R Revestimentos

### RP Conglomerados tradicionais

#### RPR Rebocos

**RPR040** m² Reboco à tirolês.
Formação de reboco à tirolês através da aplicação manual sobre o soco de um paramento exterior, acabamento com qualquer superfície suporte (não incluída neste preço), de várias camadas de argamassa de cimento cinzento CEM II/B-M 32,5 R, com inerte silício de 2 a 5 mm de diâmetro proveniente de britagem, utilizando uma escova para a sua projecção. Inclusive preparação da superfície suporte, colocação da malha de fibra de vidro anti-álcalis para reforço de encontros entre materiais diferentes e nas testas de laje, em 20% da superfície do paramento, formação de juntas, cantos, mestras, arestas, reentrâncias, ombreiras, padieiras, remates nos encontros com paramentos, revestimentos ou outros elementos assentes na sua superfície e andaimes.
Inclui: Preparação da superfície suporte. Colocação da malha entre distintos materiais e nas testas de laje. Disposição dos panos de trabalho. Projecção das camadas de argamassa. Realização das juntas.
Critério de medição de projecto: Superfície medida segundo documentação gráfica de Projecto, descontando as aberturas de superfície maior de 3 m² e incluindo o desenvolvimento das reentrâncias.
Critério de medição de obra: Medir-se-á a superfície realmente executada segundo especificações de Projecto, descontando as aberturas de superfície maior de 3 m² e incluindo o desenvolvimento das reentrâncias.

| Código | Un | Descrição | Rendimento | Preço | Importância |
|---|---|---|---|---|---|
| mt01arg010a | m³ | Agregado silício de britagem, de 2 a 5 mm de diâmetro. (material) | 0.018 | 15.50 | 0.28 |
| mt09var020a | m³ | Argamassa de cimento CEM II/B-M 32,5 R e areia 1/2. (material) | 0.020 | 95.56 | 1.91 |
| mt09var030a | m² | Malha de fibra de vidro tecida, com impregnação de PVC, de 10x10 mm de vão de malha, anti-álcalis, de 115 a 125 g/m² e 500 µm de espessura, para armar rebocos tradicionais, emboços e argamassas. (material) | 0.210 | 1.55 | 0.33 |
| op00tal020 |  | Berbequim com misturador. | 1.000 | 0.00 | 0.00 |
| mo020 | h | Oficial de 1ª construção. (mão de obra) | 0.210 | 22.68 | 4.76 |
| mo077 | h | Ajudante de construção. (mão de obra) | 0.210 | 22.13 | 4.65 |
| mo113 | h | Operário não qualificado construção. (mão de obra) | 0.210 | 21.45 | 4.50 |
| % | % | Custos directos complementares | 2 % | 16.43 | 0.33 |
|  |  | Custos directos |  |  | 16.76 |
