# Revestimento interior directo de placas de silicato de cálcio

- Propriedade do ficheiro: CYPE INGENIEROS, S.A.
- Formato: FIEBDC-3/2002
- Moeda: EUR
- Custos indirectos: 3.00 %
- IVA: 23.00 %

## R Revestimentos

### RR Paredes (placas e painéis)

#### RRS De placas de silicato de cálcio

**RRS001** m² Revestimento interior directo de placas de silicato de cálcio.
Revestimento interior directo, com resistência ao fogo EI 120, segundo EN 1364-1, sistema de 27 mm de espessura total, formado por placa de silicato de cálcio tipo corta-fogo de 12 mm de espessura, assente directamente sobre o paramento vertical com massa de colagem e fixações mecânicas. Inclusive parafusos para a fixação das placas; massa para o tratamento de juntas e massa intumescente.
Critérios considerados na determinação do preço da unidade de obra: O preço inclui a resolução de encontros e pontos singulares.
Inclui: Marcação na laje inferior e na superior da linha de paramento acabado. Colocação sucessiva no paramento dos pontos de massa de colagem correspondentes a cada uma das placas. Colocação sucessiva e independente de cada uma das placas através de nivelamento. Corte das placas. Fixação das placas. Implantação das caixas de mecanismos eléctricos e de passagem de instalações, e perfuração posterior das placas. Tratamento de juntas.
Critério de medição de projecto: Superfície medida segundo documentação gráfica de Projecto, sem duplicar esquinas nem encontros.
Critério de medição de obra: Medir-se-á a superfície realmente executada segundo especificações de Projecto, sem duplicar esquinas nem encontros.

| Código | Un | Descrição | Rendimento | Preço | Importância |
|---|---|---|---|---|---|
| mt12plo010gd | m² | Placa de silicato de cálcio, de 1200x2000 mm e 12 mm de espessura, com os bordos longitudinais afinados. (material) | 1.050 | 14.98 | 15.73 |
| mt12psg220 | Ud | Fixação composta por bucha e parafuso 5x27. (material) | 11.000 | 0.06 | 0.66 |
| mt12ppo010a | kg | Massa de juntas. (material) | 0.250 | 1.67 | 0.42 |
| mt41php030g | Ud | Cartucho de 310 ml de massa intumescente monocomponente, à base de resinas acrílicas, com propriedades ignífugas, cor branca, Euroclasse D-s2, d0 de reacção ao fogo, segundo NP EN 13501-1, apta para ser pintada, classe Y1, segundo EOTA TR024. (material) | 0.200 | 6.91 | 1.38 |
| op00fre010 |  | Fresadora. | 1.000 | 0.00 | 0.00 |
| op00sie010 |  | Serra tico-tico. | 1.000 | 0.00 | 0.00 |
| mo053 | h | Oficial de 1ª montador de pré-fabricados interiores. (mão de obra) | 0.470 | 23.31 | 10.96 |
| mo100 | h | Ajudante de montador de pré-fabricados interiores. (mão de obra) | 0.470 | 22.13 | 10.40 |
| % | % | Custos directos complementares | 2 % | 39.55 | 0.79 |
|  |  | Custos directos |  |  | 40.34 |
