# Revestimento interior autoportante de placas de silicato de cálcio

- Propriedade do ficheiro: CYPE INGENIEROS, S.A.
- Formato: FIEBDC-3/2002
- Moeda: EUR
- Custos indirectos: 3.00 %
- IVA: 23.00 %

## R Revestimentos

### RR Paredes (placas e painéis)

#### RRS De placas de silicato de cálcio

**RRS005** m² Revestimento interior autoportante de placas de silicato de cálcio.
Revestimento interior autoportante livre, com resistência ao fogo EI 120, segundo EN 1364-1, de 98 mm de espessura, formado por placa de silicato de cálcio tipo corta-fogo de 25 mm de espessura, formando sandwich com uma placa tipo corta-fogo de 25 mm de espessura, aparafusadas directamente a uma estrutura autoportante de aço galvanizado formada por canais horizontais, solidamente fixados ao piso a ao tecto e montantes verticais de 48 mm e 0,6 mm de espessura com uma modulação de 600 mm e com disposição normal "N", montados sobre calhas junto à fachada vertical. Inclusive fixações para a ancoragem de canais e montantes metálicos; parafusos para a fixação das placas; massa para o tratamento de juntas e massa intumescente.
Critérios considerados na determinação do preço da unidade de obra: O preço inclui a resolução de encontros e pontos singulares, mas não inclui o isolamento a colocar entre as placas e o paramento.
Inclui: Marcação na laje inferior e na superior dos perfis. Colocação e fixação dos montantes sobre os elementos horizontais. Corte das placas. Fixação das placas. Tratamento de juntas.
Critério de medição de projecto: Superfície medida segundo documentação gráfica de Projecto, sem duplicar esquinas nem encontros.
Critério de medição de obra: Medir-se-á a superfície realmente executada segundo especificações de Projecto, sem duplicar esquinas nem encontros.

| Código | Un | Descrição | Rendimento | Preço | Importância |
|---|---|---|---|---|---|
| mt12psg070c | m | Canal de perfil de aço galvanizado de 48 mm de largura, segundo EN 14195. (material) | 0.800 | 1.31 | 1.05 |
| mt12psg060c | m | Montante de perfil de aço galvanizado de 48 mm de largura, segundo EN 14195. (material) | 2.000 | 1.58 | 3.16 |
| mt12plo010an | m² | Placa de silicato de cálcio, de 1200x2500 mm e 25 mm de espessura, com os bordos quadrados; Euroclasse A1 de reacção ao fogo, segundo NP EN 13501-1. (material) | 2.100 | 33.55 | 70.46 |
| mt12psg081d | Ud | Parafuso autoperfurante 3,5x35 mm. (material) | 10.000 | 0.01 | 0.10 |
| mt12psg081g | Ud | Parafuso autoperfurante 4,2x70 mm. (material) | 20.000 | 0.03 | 0.60 |
| mt12psg220 | Ud | Fixação composta por bucha e parafuso 5x27. (material) | 2.000 | 0.06 | 0.12 |
| mt12ppo010a | kg | Massa de juntas. (material) | 0.250 | 1.67 | 0.42 |
| mt41php030g | Ud | Cartucho de 310 ml de massa intumescente monocomponente, à base de resinas acrílicas, com propriedades ignífugas, cor branca, Euroclasse D-s2, d0 de reacção ao fogo, segundo NP EN 13501-1, apta para ser pintada, classe Y1, segundo EOTA TR024. (material) | 0.200 | 6.91 | 1.38 |
| op00fre010 |  | Fresadora. | 1.000 | 0.00 | 0.00 |
| op00sie010 |  | Serra tico-tico. | 1.000 | 0.00 | 0.00 |
| op00tal010 |  | Berbequim. | 1.000 | 0.00 | 0.00 |
| op00ato010 |  | Aparafusadora. | 1.000 | 0.00 | 0.00 |
| mo053 | h | Oficial de 1ª montador de pré-fabricados interiores. (mão de obra) | 0.475 | 23.31 | 11.07 |
| mo100 | h | Ajudante de montador de pré-fabricados interiores. (mão de obra) | 0.475 | 22.13 | 10.51 |
| % | % | Custos directos complementares | 2 % | 98.87 | 1.98 |
|  |  | Custos directos |  |  | 100.85 |
