# Massame de betão para pavimento industrial ou decorativo

- Propriedade do ficheiro: CYPE INGENIEROS, S.A.
- Formato: FIEBDC-3/2002
- Moeda: EUR
- Custos indirectos: 3.00 %
- IVA: 23.00 %

## R Revestimentos

### RS Pavimentos

#### RSI Sistemas de pavimentos industriais e decorativos

**RSI001** m² Massame de betão para pavimento industrial ou decorativo.
Base de betão com adição de fibras de 20 cm de espessura, para pavimento industrial ou decorativo, realizada com betão C12/15 (X0(P); D12; S3; Cl 1,0) fabricado em central e betonagem desde camião com um conteúdo de fibras sem função estrutural, fibras de vidro resistentes aos álcalis (AR) de 2 kg/m³, espalhamento e vibração manual através de régua vibradora, sem tratamento da superfície.
Critérios considerados na determinação do preço da unidade de obra: O preço não inclui a sub-base nem a execução e a vedação das juntas.
Inclui: Preparação da superfície existente. Marcação das juntas de construção e de dilatação. Aplicação de níveis através de pontos, mestras de betão ou réguas. Rega da superfície base. Mistura em camião betoneira. Betonagem, espalhamento e vibração do betão. Cura do betão.
Critério de medição de projecto: Superfície medida segundo documentação gráfica de Projecto.
Critério de medição de obra: Medir-se-á a superfície realmente executada segundo especificações de Projecto, sem deduzir a superfície ocupada pelos pilares situados dentro do seu perímetro.

| Código | Un | Descrição | Rendimento | Preço | Importância |
|---|---|---|---|---|---|
| mt10hmf020ab | m³ | Betão simples C12/15 (X0(P); D12; S3; Cl 1,0), fabricado em central, segundo NP EN 206. (material) | 0.210 | 73.00 | 15.33 |
| mt08fic020b | kg | Fibras de vidro resistentes aos álcalis (AR), com um conteúdo mínimo de zircónio de 17,1%, de 13 mm de comprimento e 13,5 microns de diâmetro, com 100 filamentos por fio unidos entre si com adesivo, limite elástico 74000 N/mm², resistência à tracção 1620 MPa, para prevenir fissuras por retracção em elementos de betão, segundo NP EN 15422. (material) | 0.400 | 8.73 | 3.49 |
| mq06vib020 | h | Régua vibradora de 3 m. (equipamento) | 0.088 | 5.23 | 0.46 |
| au00auh020 |  | Calha para descarga do betão. | 1.000 | 0.00 | 0.00 |
| mo020 | h | Oficial de 1ª construção. (mão de obra) | 0.121 | 22.68 | 2.74 |
| mo113 | h | Operário não qualificado construção. (mão de obra) | 0.121 | 21.45 | 2.60 |
| mo077 | h | Ajudante de construção. (mão de obra) | 0.060 | 22.13 | 1.33 |
| % | % | Custos directos complementares | 2 % | 25.95 | 0.52 |
|  |  | Custos directos |  |  | 26.47 |
