# Rodapé de PVC para pavimento têxtil

- Propriedade do ficheiro: CYPE INGENIEROS, S.A.
- Formato: FIEBDC-3/2002
- Moeda: EUR
- Custos indirectos: 3.00 %
- IVA: 23.00 %

## R Revestimentos

### RS Pavimentos

#### RST Têxteis (alcatifas)

**RST100** m Rodapé de PVC para pavimento têxtil.
Rodapé de PVC com fibra dura, de 60 mm de altura, cor a escolher. Colocação em obra: com cola.
Inclui: Limpeza e preparação da superfície suporte. Marcação. Corte, colocação e fixação do rodapé.
Critério de medição de projecto: Comprimento medido segundo documentação gráfica de Projecto, sem incluir vãos de portas. Não foi incrementada a medição por perdas, uma vez que na composição se considerou 5% a mais.
Critério de medição de obra: Medir-se-á o comprimento realmente executado segundo especificações de Projecto.

| Código | Un | Descrição | Rendimento | Preço | Importância |
|---|---|---|---|---|---|
| mt18dww010a | kg | Adesivo de contacto à base de resina acrílica em dispersão aquosa, para pavimento de borracha, linóleo, PVC, alcatifa e têxtil. (material) | 0.050 | 4.62 | 0.23 |
| mt18rpv050a | m | Rodapé de PVC com fibra dura, de 60 mm de altura, cor a escolher, fornecido em tramos de 2,55 m de comprimento. (material) | 1.050 | 2.55 | 2.68 |
| mo027 | h | Oficial de 1ª instalador de alcatifas e revestimentos têxteis. (mão de obra) | 0.050 | 22.68 | 1.13 |
| % | % | Custos directos complementares | 2 % | 4.04 | 0.08 |
|  |  | Custos directos |  |  | 4.12 |
