# Remate para tecto falso contínuo de placas de gesso laminado

- Propriedade do ficheiro: CYPE INGENIEROS, S.A.
- Formato: FIEBDC-3/2002
- Moeda: EUR
- Custos indirectos: 3.00 %
- IVA: 23.00 %

## R Revestimentos

### RT Tectos falsos em interiores

#### RTC Contínuos, de placas de gesso laminado

**RTC020** m Remate para tecto falso contínuo de placas de gesso laminado.
Remate vertical em mudança de nível de tecto falso contínuo, através de placas de gesso laminado fixadas com massa de colagem, para fechar um espaço de 20 cm de altura. Inclusive corte, fixação com massa de colagem, massa de juntas e fita de juntas.
Inclui: Marcação do traçado do remate nos paramentos. Disposição e corte das peças. Aplicação da massa de colagem. Fixação das placas. Resolução de encontros e pontos singulares. Tratamento de juntas.
Critério de medição de projecto: Comprimento medido segundo documentação gráfica de Projecto.
Critério de medição de obra: Medir-se-á o comprimento realmente executado segundo especificações de Projecto.

| Código | Un | Descrição | Rendimento | Preço | Importância |
|---|---|---|---|---|---|
| mt12psg010c | m² | Placa de gesso laminado A / EN 520 - 1200 / comprimento / 18 / com os bordos longitudinais afinados. (material) | 0.231 | 6.28 | 1.45 |
| mt12psg035a | kg | Massa de colagem, segundo EN 14496. (material) | 0.300 | 0.43 | 0.13 |
| mt12psg030a | kg | Massa de juntas, segundo EN 13963. (material) | 0.400 | 0.90 | 0.36 |
| mt12psg040a | m | Fita microperfurada de papel, segundo EN 13963. (material) | 2.100 | 0.04 | 0.08 |
| mo015 | h | Oficial de 1ª montador de tectos falsos. (mão de obra) | 0.500 | 23.31 | 11.66 |
| mo082 | h | Ajudante de montador de tectos falsos. (mão de obra) | 0.500 | 22.13 | 11.07 |
| % | % | Custos directos complementares | 2 % | 24.75 | 0.50 |
|  |  | Custos directos |  |  | 25.25 |
