# Tecto falso amovível de painéis de lã de rocha. Sistema "ROCKFON"

- Propriedade do ficheiro: CYPE INGENIEROS, S.A.
- Formato: FIEBDC-3/2002
- Moeda: EUR
- Custos indirectos: 3.00 %
- IVA: 23.00 %

## R Revestimentos

### RT Tectos falsos em interiores

#### RTF Amovíveis, de fibras minerais

**RTF010** m² Tecto falso amovível de painéis de lã de rocha. Sistema "ROCKFON".
Tecto falso amovível suspenso, situado a uma altura menor de 4 m. Sistema "ROCKFON", constituído por: ESTRUTURA: perfis à vista T 15, com sola de 15 mm de largura, de aço galvanizado, cor branca, compreendendo perfis primários e secundários, suspensos da laje ou elemento de suporte com varões e suspensões; PAINÉIS: painéis acústicos autoportantes de lã de rocha, modelo Blanka "ROCKFON", compostos por módulos de 600x600x20 mm, com uma camada de tinta na face à vista e um véu mineral na face oposta; acabamento liso, cor branca, com canto recto A15. Inclusive perfis angulares, fixações para a ancoragem dos perfis e acessórios de montagem.
Inclui: Marcação dos eixos da malha modular. Nivelamento e fixação dos perfis perimetrais. Implantação dos perfis primários da trama. Sinalização dos pontos de ancoragem à laje. Nivelamento e suspensão dos perfis primários e secundários da trama. Corte dos painéis. Colocação dos painéis. Resolução de encontros e pontos singulares.
Critério de medição de projecto: Superfície medida entre paramentos, segundo documentação gráfica de Projecto, sem descontar aberturas para instalações.
Critério de medição de obra: Medir-se-á a superfície realmente executada segundo especificações de Projecto, sem descontar aberturas para instalações.

| Código | Un | Descrição | Rendimento | Preço | Importância |
|---|---|---|---|---|---|
| mt16par026aaa | m² | Painel acústico autoportante de lã de rocha vulcânica, modelo Blanka "ROCKFON", de resistência térmica 1 m²°C/W, coeficiente de absorção sonora médio 1 para uma frequência de 500 Hz, Euroclasse A1 de reacção ao fogo segundo NP EN 13501-1, composto por módulos de 600x600x20 mm, com uma camada de tinta na face à vista e um véu mineral na face oposta; acabamento liso, cor branca com canto recto A15 para perfis à vista T 15. (material) | 1.020 | 23.58 | 24.05 |
| mt12pfr010mfa | m | Perfil primário em T Chicago Metallic T15 Click 2790 15x38x3600 mm "ROCKFON", de aço galvanizado laminado, com a face à vista revestida com uma lâmina de alumínio acabamento lacado em cor Blanco, segundo EN 13964. (material) | 0.700 | 1.74 | 1.22 |
| mt12pfr010mja | m | Perfil secundário em T Chicago Metallic T15 Click 2790 15x38x600 mm "ROCKFON", de aço galvanizado laminado, com a face à vista revestida com uma lâmina de alumínio acabamento lacado em cor Blanco, segundo EN 13964. (material) | 1.500 | 1.74 | 2.61 |
| mt12pfr010jea | m | Perfil angular em L Chicago Metallic 24x24x3050 mm "ROCKFON", de aço galvanizado laminado, com a face à vista revestida com uma lâmina de alumínio acabamento lacado em cor Blanco, segundo EN 13964. (material) | 0.400 | 1.32 | 0.53 |
| mt12fac020b | Ud | Varão metálico de aço galvanizado de 6 mm de diâmetro. (material) | 2.000 | 0.32 | 0.64 |
| mt12fac050 | Ud | Acessórios para a colocação de tectos falsos amovíveis. (material) | 1.000 | 1.61 | 1.61 |
| op00fre010 |  | Fresadora. | 1.000 | 0.00 | 0.00 |
| op00ato010 |  | Aparafusadora. | 1.000 | 0.00 | 0.00 |
| mo015 | h | Oficial de 1ª montador de tectos falsos. (mão de obra) | 0.220 | 23.31 | 5.13 |
| mo082 | h | Ajudante de montador de tectos falsos. (mão de obra) | 0.220 | 22.13 | 4.87 |
| % | % | Custos directos complementares | 2 % | 40.66 | 0.81 |
|  |  | Custos directos |  |  | 41.47 |
