# Tecto falso contínuo de painéis de lã de rocha

- Propriedade do ficheiro: CYPE INGENIEROS, S.A.
- Formato: FIEBDC-3/2002
- Moeda: EUR
- Custos indirectos: 3.00 %
- IVA: 23.00 %

## R Revestimentos

### RT Tectos falsos em interiores

#### RTH Contínuos, de fibras minerais

**RTH010** m² Tecto falso contínuo de painéis de lã de rocha.
Tecto falso contínuo suspenso, situado a uma altura menor de 4 m, constituído por: ESTRUTURA: estrutura metálica de aço galvanizado de perfis em C 28/60/28; PAINÉIS: painéis acústicos autoportantes de lã de rocha vulcânica, compostos por módulos de 1200x1200x40 mm, com a face à vista revestida com um véu de cor branca e a face traseira revestida com um contra-véu com resistência ao desgaste, acabamento em cor branca. Inclusive fixações para a ancoragem dos perfis, massa de secagem em pó, massa de juntas, fita de juntas, estuque e acessórios de montagem.
Inclui: Marcação dos eixos da estrutura metálica. Sinalização dos pontos de ancoragem à laje ou elemento de suporte. Nivelamento e suspensão dos perfis primários e secundários da estrutura. Corte dos painéis. Fixação dos painéis. Resolução de encontros e pontos singulares. Tratamento de juntas. Aplicação de estuque.
Critério de medição de projecto: Superfície medida entre paramentos, segundo documentação gráfica de Projecto, sem descontar aberturas para instalações.
Critério de medição de obra: Medir-se-á a superfície realmente executada segundo especificações de Projecto, sem descontar aberturas para instalações.

| Código | Un | Descrição | Rendimento | Preço | Importância |
|---|---|---|---|---|---|
| mt16par150ab | m² | Painel acústico autoportante de lã de rocha vulcânica, Euroclasse A2-s1, d0 de reacção ao fogo segundo NP EN 13501-1, composto por módulos de 1200x1200x40 mm, com a face à vista revestida com um véu de cor branca e a face traseira revestida com um contra-véu, com resistência ao desgaste. (material) | 1.050 | 115.02 | 120.77 |
| mt12fpg080d | m | Perfil em C 28/60/28, de aço galvanizado tipo DX51D+Z140, segundo EN 14195. (material) | 1.700 | 2.26 | 3.84 |
| mt12fta010a | Ud | Anilha de fixação. (material) | 0.700 | 0.36 | 0.25 |
| mt12fta020a | Ud | Roseta de fixação. (material) | 4.850 | 2.11 | 10.23 |
| mt12fta030a | m | Fita de juntas, de 40 mm de largura. (material) | 1.700 | 0.17 | 0.29 |
| mt12fta045a | kg | Massa de secagem em pó. (material) | 0.550 | 12.09 | 6.65 |
| mt12fta040a | kg | Massa de juntas. (material) | 0.350 | 11.10 | 3.89 |
| mt12fta050a | kg | Estuque cor branca. (material) | 1.100 | 23.26 | 25.59 |
| op00fre010 |  | Fresadora. | 1.000 | 0.00 | 0.00 |
| op00ato010 |  | Aparafusadora. | 1.000 | 0.00 | 0.00 |
| mo015 | h | Oficial de 1ª montador de tectos falsos. (mão de obra) | 0.200 | 23.31 | 4.66 |
| mo082 | h | Ajudante de montador de tectos falsos. (mão de obra) | 0.200 | 22.13 | 4.43 |
| % | % | Custos directos complementares | 2 % | 180.60 | 3.61 |
|  |  | Custos directos |  |  | 184.21 |
