# Tecto falso contínuo de painéis de madeira, de altas prestações acústicas

- Propriedade do ficheiro: CYPE INGENIEROS, S.A.
- Formato: FIEBDC-3/2002
- Moeda: EUR
- Custos indirectos: 3.00 %
- IVA: 23.00 %

## R Revestimentos

### RT Tectos falsos em interiores

#### RTM Contínuos, de madeira

**RTM010** m² Tecto falso contínuo de painéis de madeira, de altas prestações acústicas.
Tecto falso contínuo suspenso, situado a uma altura menor de 4 m, constituído por: ESTRUTURA: travejamento metálico oculto, com perfis em T; PAINÉIS: painéis de madeira, de 1250x300 mm, formados por face superior de painel de fibras de madeira e resinas sintéticas de densidade média (MDF), Euroclasse D-s2, d0 de reacção ao fogo, de 16 mm de espessura, e face inferior de painel de madeira maciça, de 16 mm de espessura, de superfície lisa, acabamento envernizado. Inclusive fixações para a ancoragem dos perfis e acessórios de montagem.
Inclui: Marcação do nível de acabamento e dos eixos da malha modular. Fixação da malha modular à laje ou elemento suporte. Corte dos painéis. Fixação dos painéis. Resolução de encontros e pontos singulares. Execução de aberturas para recepção de possíveis elementos de ancoragem e/ou instalações.
Critério de medição de projecto: Superfície medida entre paramentos, segundo documentação gráfica de Projecto, sem descontar aberturas para instalações.
Critério de medição de obra: Medir-se-á a superfície realmente executada segundo especificações de Projecto, sem descontar aberturas para instalações.

| Código | Un | Descrição | Rendimento | Preço | Importância |
|---|---|---|---|---|---|
| mt12fpm010d | m² | Painel de madeira, de 1250x300 mm, formado por face superior de painel de fibras de madeira e resinas sintéticas de densidade média (MDF), Euroclasse D-s2, d0 de reacção ao fogo segundo NP EN 13501-1, de 16 mm de espessura, e face inferior de painel de madeira maciça, de 16 mm de espessura, de superfície lisa, acabamento envernizado, com mecanização nos cantos e um veú preto fono-absorvente no dorso. (material) | 1.050 | 65.00 | 68.25 |
| mt12fpm020a | m² | Estrutura suporte para tectos falsos contínuos de painéis de madeira, de travejamento metálico oculto, com perfis em T, varões para fixação à laje ou elemento suporte, perfis angulares, fixações para a ancoragem dos perfis e acessórios de montagem. (material) | 1.000 | 2.85 | 2.85 |
| mo015 | h | Oficial de 1ª montador de tectos falsos. (mão de obra) | 0.300 | 23.31 | 6.99 |
| mo082 | h | Ajudante de montador de tectos falsos. (mão de obra) | 0.300 | 22.13 | 6.64 |
| % | % | Custos directos complementares | 2 % | 84.73 | 1.69 |
|  |  | Custos directos |  |  | 86.42 |
