# Tecto falso contínuo de placas de gesso laminado reforçado com fibras

- Propriedade do ficheiro: CYPE INGENIEROS, S.A.
- Formato: FIEBDC-3/2002
- Moeda: EUR
- Custos indirectos: 3.00 %
- IVA: 23.00 %

## R Revestimentos

### RT Tectos falsos em interiores

#### RTR Contínuos, de placas de gesso laminado reforçado com fibras

**RTR010** m² Tecto falso contínuo de placas de gesso laminado reforçado com fibras.
Tecto falso contínuo com ancoragens directas, liso, 12,5+15, situado a uma altura menor de 4 m, com nível de qualidade do acabamento standard (Q2), constituído por: ESTRUTURA: estrutura metálica de aço galvanizado de mestras primárias 80x15x50 mm com uma modulação de 500 mm e fixadas à laje ou elemento de suporte de betão com ancoragens directas cada 700 mm; PLACAS: uma camada de placas de gesso laminado reforçadas com tecido de fibra / EN 15283-2 - 1200 / 2500 / 12,5 / com os bordos longitudinais quadrados. Inclusive fixações para a ancoragem dos perfis, parafusos para a fixação das placas e massa e fita para o tratamento de juntas.
Inclui: Marcação dos eixos da estrutura metálica. Sinalização dos pontos de ancoragem à laje ou elemento de suporte. Fixação dos perfis primários. Corte das placas. Fixação das placas. Resolução de encontros e pontos singulares. Tratamento de juntas.
Critério de medição de projecto: Superfície medida segundo documentação gráfica de Projecto.
Critério de medição de obra: Medir-se-á a superfície realmente executada segundo especificações de Projecto, sem deduzir as aberturas de superfície menor de 1 m².

| Código | Un | Descrição | Rendimento | Preço | Importância |
|---|---|---|---|---|---|
| mt12psg050d | m | Mestra Omega de chapa de aço galvanizado, de largura 80 mm, segundo EN 14195. (material) | 1.900 | 1.51 | 2.87 |
| mt12psg220 | Ud | Fixação composta por bucha e parafuso 5x27. (material) | 1.400 | 0.06 | 0.08 |
| mt12psg250c | m² | Placa de gesso laminado reforçada com tecido de fibra / EN 15283-2 - 1200 / 2500 / 12,5 / com os bordos longitudinais quadrados, com fibras de papel na massa de gesso. (material) | 1.050 | 8.65 | 9.08 |
| mt12psg251a | Ud | Parafuso autoperfurante 3,9x30 mm. (material) | 22.000 | 0.01 | 0.22 |
| mt12psg270a | m | Fita de juntas, para a selagem de juntas entre placas de gesso laminado. (material) | 1.200 | 0.20 | 0.24 |
| mt12psg280a | kg | Massa para a selagem de juntas entre placas de gesso laminado reforçado com fibras, segundo EN 13963. (material) | 0.600 | 1.48 | 0.89 |
| op00fre010 |  | Fresadora. | 1.000 | 0.00 | 0.00 |
| op00sie010 |  | Serra tico-tico. | 1.000 | 0.00 | 0.00 |
| op00tal010 |  | Berbequim. | 1.000 | 0.00 | 0.00 |
| op00ato010 |  | Aparafusadora. | 1.000 | 0.00 | 0.00 |
| mo015 | h | Oficial de 1ª montador de tectos falsos. (mão de obra) | 0.205 | 23.31 | 4.78 |
| mo082 | h | Ajudante de montador de tectos falsos. (mão de obra) | 0.205 | 22.13 | 4.54 |
| % | % | Custos directos complementares | 2 % | 22.70 | 0.45 |
|  |  | Custos directos |  |  | 23.15 |
