# Aparelho sanitário com torneira

- Propriedade do ficheiro: CYPE INGENIEROS, S.A.
- Formato: FIEBDC-3/2002
- Moeda: EUR
- Custos indirectos: 3.00 %
- IVA: 23.00 %

## S Equipamentos fixos e sinalização

### SA Aparelhos sanitários

#### SAC Conjuntos

**SAC020** Ud Aparelho sanitário com torneira
Lavatório de porcelana sanitária com coluna, gama básica, cor branco, de 520x410 mm, com torneira monocomando, gama básica, acabamento cromado, com arejador e elemento de drenagem, acabamento. Inclusive válvulas de regulação, ligações de alimentação flexíveis e vedação com silicone.
Inclui: Marcação. Colocação e fixação do aparelho. Montagem do elemento de drenagem. Ligação à rede de drenagem. Montagem da torneira. Ligação às redes de água fria e quente. Verificação do seu correcto funcionamento. Vedação de juntas.
Critério de medição de projecto: Número de unidades previstas, segundo documentação gráfica de Projecto.
Critério de medição de obra: Medir-se-á o número de unidades realmente colocadas segundo especificações de Projecto.

| Código | Un | Descrição | Rendimento | Preço | Importância |
|---|---|---|---|---|---|
| mt30lps010aa | Ud | Lavatório de porcelana sanitária, com coluna, gama básica, cor branco, de 520x410 mm, com jogo de fixação. (material) | 1.000 | 104.43 | 104.43 |
| mt31gmg010a | Ud | Torneira monocomando com cartucho cerâmico para lavatório, gama básica, acabamento cromado, composta de arejador, escoamento automático e ligações de alimentação flexíveis, segundo EN 200. (material) | 1.000 | 76.32 | 76.32 |
| mt36www005b | Ud | Acoplamento à parede incorporado com plafon, de PVC, série B, cor branca, para escoamento de águas residuais (a baixa e alta temperatura) no interior dos edifícios, ligação mista de 1 1/4"x40 mm de diâmetro, segundo NP EN 1329-1, com válvula de drenagem. (material) | 1.000 | 10.95 | 10.95 |
| mt30lla010 | Ud | Válvula de seccionamento de 1/2", para lavatório ou bidé, acabamento cromado. (material) | 2.000 | 20.32 | 40.64 |
| mt30www005 | Ud | Cartucho de 300 ml de silicone ácida monocomponente, fungicida, para vedação de juntas em ambientes húmidos. (material) | 0.012 | 7.50 | 0.09 |
| op00tal010 |  | Berbequim. | 1.000 | 0.00 | 0.00 |
| op00ato010 |  | Aparafusadora. | 1.000 | 0.00 | 0.00 |
| mo008 | h | Oficial de 1ª canalizador. (mão de obra) | 1.100 | 23.31 | 25.64 |
| % | % | Custos directos complementares | 2 % | 258.07 | 5.16 |
|  |  | Custos directos |  |  | 263.23 |
