# Bidé de porcelana sanitária "ROCA"

- Propriedade do ficheiro: CYPE INGENIEROS, S.A.
- Formato: FIEBDC-3/2002
- Moeda: EUR
- Custos indirectos: 3.00 %
- IVA: 23.00 %

## S Equipamentos fixos e sinalização

### SA Aparelhos sanitários

#### SAE Bidés

**SAE010** Ud Bidé de porcelana sanitária "ROCA".
Bidé, de porcelana sanitária, modelo Meridian "ROCA", cor Blanco, de 360x560x400 mm, com jogo de fixação, com tampa de bidé, de queda amortecida, equipado com torneira monocomando de prateleira para bidé, com cartucho cerâmico, limitador de caudal a 6 l/min e regulador de jacto de rótula, acabamento cromado, modelo Thesis, e elemento de drenagem, cor branca. Inclusive válvulas de regulação, ligações de alimentação flexíveis e silicone para enchimento de juntas.
Inclui: Marcação. Colocação e fixação do aparelho. Montagem do elemento de drenagem. Ligação à rede de drenagem. Montagem da torneira. Ligação às redes de água fria e quente. Verificação do seu correcto funcionamento. Vedação de juntas.
Critério de medição de projecto: Número de unidades previstas, segundo documentação gráfica de Projecto.
Critério de medição de obra: Medir-se-á o número de unidades realmente colocadas segundo especificações de Projecto.

| Código | Un | Descrição | Rendimento | Preço | Importância |
|---|---|---|---|---|---|
| mt30smr029a | Ud | Bidé, de porcelana sanitária, modelo Meridian "ROCA", cor Blanco, de 360x560x400 mm, com jogo de fixação. (material) | 1.000 | 144.20 | 144.20 |
| mt30smr031a | Ud | Tampa de bidé, de queda amortecida, modelo Meridian "ROCA", cor Blanco. (material) | 1.000 | 128.10 | 128.10 |
| mt31gmo111a | Ud | Torneira monocomando de prateleira para bidé, com cartucho cerâmico, limitador de caudal a 6 l/min e regulador de jacto de rótula, acabamento cromado, modelo Thesis "ROCA", com fixador de corrente e ligações de alimentação flexíveis, segundo EN 200. (material) | 1.000 | 264.60 | 264.60 |
| mt36www005b | Ud | Acoplamento à parede incorporado com plafon, de PVC, série B, cor branca, para escoamento de águas residuais (a baixa e alta temperatura) no interior dos edifícios, ligação mista de 1 1/4"x40 mm de diâmetro, segundo NP EN 1329-1, com válvula de drenagem. (material) | 1.000 | 10.95 | 10.95 |
| mt30lla010 | Ud | Válvula de seccionamento de 1/2", para lavatório ou bidé, acabamento cromado. (material) | 2.000 | 20.32 | 40.64 |
| mt30www005 | Ud | Cartucho de 300 ml de silicone ácida monocomponente, fungicida, para vedação de juntas em ambientes húmidos. (material) | 0.012 | 7.50 | 0.09 |
| op00ato010 |  | Aparafusadora. | 1.000 | 0.00 | 0.00 |
| op00mar010 |  | Martelo. | 1.000 | 0.00 | 0.00 |
| op00tal010 |  | Berbequim. | 1.000 | 0.00 | 0.00 |
| mo008 | h | Oficial de 1ª canalizador. (mão de obra) | 1.100 | 23.31 | 25.64 |
| % | % | Custos directos complementares | 2 % | 614.22 | 12.28 |
|  |  | Custos directos |  |  | 626.50 |
